# Fassadeninstandsetzung
Angebotsaufforderung (GAEB 90, DA83)
DV-Nummer: Karlsruh
Währung: EUR

## Sanierung von Holz-Aluminiumfenster
Datum: 02.07.26

*Hinweis*
Allgemeine Vorbemerkungen

Maßnahme:
1 Schlosserarbeiten
1.1 Demontage der Stahlrundrohre
1.2 Ertüchtigung der Stahlrundrohre außen
2 Fensterbauarbeiten
2.1 Einstellung der Drehkippbeschläge
2.2 Verfugung der Fensterelemente außen
2.3 Montage von Wetterschenkel
3 Administrative Arbeiten
4. Fassaden-Höhenarbeitsplätze

Der genaue Ablauf sowie die Aufteilung der
Arbeitsbereiche sind vor Ort mit der Bauleitung
abzustimmen.

Bauherr:
Techniker Krankenkasse
Dienstleistungszentrum Immobilienmanagement
Bramfelder Straße 140
22305 Hamburg

Die Techniker Krankenkasse (TK) ist eine bundesweite
Krankenkasse und als gesetzliche Krankenkasse eine
Körperschaft des öffentlichen Rechts mit
Selbstverwaltung.

Das Bauvorhaben der Techniker Krankenkasse
befindet sich in der:
Brauerstraße 6
76135 Karlsruhe
Dem Bieter wird empfohlen vor Angebotslegung das
Gebäude zu besichtigen.

1. Leistungsumfang:
Vom Auftragnehmer sind alle zur Erstellung des o.g.
Bauvorhabens notwendigen Leistungen im Bereich der
Schlosser-,
Fensterbauarbeiten- und Gerüstbauarbeiten lt.
Leistungsverzeichnis zu erbringen.

2. Zufahrt:
Die Immobilie liegt im Kreuzungpunkt
Garten/Brauerstraße. Parkplätze stehen
im öffentlichen Raum in begrenztem Rahmen zur
Verfügung. Die Immobilie kann lediglich
zur Anlieferung direkt angefahren werden. Der
Auftragnehmer hat sich eigenständig über
die Zufahrts- und Parkmöglichkeiten zu informieren.
Materialanlieferung per LKW zum Be-und Entladen ist im
Bereich der Baustelleneinrichtungszone möglich. Unter
der
Baustelleneinrichtungszone befindet sich die
Tiefgarage des Gebäudes. Die zulässige Höchstlast für
die Befahrung der
Feuerwehrzufahrt und Baustelleneinrichtungszone
beträgt 3,5t Achslast.

3. Lagerflächen:
In der Tiefgarage stehen lediglich begrenzt und nur in
geringem Umfang Lagerflächen zur Verfügung. Die
ausgewiesene
Feuerwehraufstellfläche ist jederzeit freizuhalten.
Eine Nutzung der Fläche ist ausschließlich für das Be-
und Entladen zulässig.

4. Bauschutt
Der Auftragnehmer ist verpflichtet, für die
Beseitigung des durch seine Leistungen entstandenen
Schutts und / oder Schmutzes
besenrein zu sorgen. Kommt er dieser Verpflichtung
trotz angemessener Nachfristsetzung nicht nach, kann
der Auftraggeber den
Schutt und / oder Schmutz auf Kosten des
Auftragnehmers beseitigen lassen. Die Aufstellung von
Containern muss mit der örtlichen
Bauleitung geklärt werden.

5. Koordination der Arbeiten
Ggf. sind für die Fenstersanierungsarbeiten
Koordinationen vorab notwendig.
Für die notwendige Koordination der Arbeiten und
Abstimmung mit anderen am Bau beteiligten Firmen ist
die örtliche Bauleitung
anzusprechen. Der Ansprechpartner wird dem AN vom
Auftraggeber genannt.

6. Genehmigungen
Der Auftragnehmer hat alle erforderlichen
Genehmigungen und Erlaubnisse einzuholen und Abnahmen
herbeizuführen.
Der Auftragnehmer liefert eine umfassende
Qualitätsdokumentation mit Prüfzeugnissen und
Unbedenklichkeitszertifikaten für alle zur
Ausführung und Verarbeitung kommenden Materialien,
bevor mit der Ausführung begonnen wird.

7. Baustelleneinrichtung
Der Standort des ggf. zur Ausführung notwendigen Krans
und das Einrichten der Lagerfläche ist mit der
örtlichen Bauleitung
abzustimmen. Die Feuerwehraufstellfläche und
Rettungswege müssen aus Sicherheitsgründen frei
gehalten werden. Für
Schwertransporte stehen seitens der TK keine
Hilfsgeräte bzw. Einrichtungen zur Verfügung.

8. Fassaden-Höhenarbeitsplätze
Der Auftragnehmer hat für den Zugang der Fassaden
selbst zu sorgen. Fassaden-Höhenarbeitsplätze sind in
gesonderten Positionen
ausgeschrieben. Gerüste und Arbeitsbühnen müssen durch
die Berufgenossenschaft abgenommen werden und durch ein
Freigabeschild gekennzeichnet werden. Darüber hinaus
notwendige, zur Ausführung der Arbeit erforderliche
Schutzgeländer oder
Sicherheitsvorkehrungen sind durch den AN zu Liefern
und für die Dauer seiner Arbeiten vorzuhalten und
wieder abzubauen.

9. Preisgestaltung
Bestandteil der vereinbarten Einheitspreise sind die
Kosten für die zur Fertigstellung der Leistungen
erforderlichen technischen
Bearbeitungen, Planungsunterlagen,
Ausführungsunterlagen, Baustoffe, Montage,
Hilfsmittel, An- und Abfuhr aller Materialien,
Werkzeuge, Fracht-, Fahr- und Wegegelder aller Art
sowie die Bauaufsicht.
Klein- und Befestigungsmaterial ist, sofern nicht
besonders erwähnt, in die Einheitspreise einzurechnen.
Auf Anforderung sind Muster
des einzubauenden Materials vorzulegen.

10. Produkte
Die TK fragt in den LV-Positionen ggf. Einträge zu den
angebotenen Produkten ab.Dies ist in den
entsprechenden LV-Positionen
kenntlich gemacht. Des Weiteren fragt die TK ggf. in
LV-Positionen bestimmte Produkte der Planung ab (=
Hersteller/Typen), jeweils
kenntlich gemacht mit dem Hinweis "oder gleichwertig".
Diese Angaben zu den "Produkten der Planung" stellen
die Grundlage der
Planung dar und dienen der Verdeutlichung der von der
TK geforderten Qualität an die zu verwendenden
Produkte ("Qualitätsbeispiel").
Wird ein anderes Produkt als das "Produkt der Planung"
angeboten, muss dieses namentlich benannt werden und
gleichwertig sein.
Alternativprodukte sind dann gleichwertig, wenn sie in
optischer, funktionaler, qualitativer und technischer
Sicht den von der TK als
Qualitätsbeispiel genannten "Fabrikaten der Planung"
entsprechen.
Der Nachweis zur Gleichwertigkeit muss vom
Auftragnehmer (AN) erbracht werden (amtliche
Nachweise; sonstige Produktnachweise /
Klassifizierungsberichte) und ist auf Verlangen der TK
vorzuweisen.
Sofern kein Alternativprodukt angegeben wurde, gilt
das von der TK als Qualitätsbeispiel ausgeschriebene
"Produkt der Planung" als
angeboten.

11. Baustrom und -wasser
Für die Dauer der Baumaßnahme werden zwei
Baustromanschlüsse und ein Bauwasseranschluss
errichtet. Alle bei der TK
eingesetzten Geräte müssen sicher und funktionsfähig
sein und mit dem gültigen Prüfsiegel einer
Kleingeräteprüfung nach TRBS versehen sein. Es muss
sichergestellt werden, dass Störungen innerhalb des
Netzes ausgeschlossen
werden können.

12. Gebäudezugang für Besucher und Personal
Während der gesamten Ausführungszeit muss
gewährleistet sein, dass der Kundenverkehr zur
Kundenberatung im Erdgeschoss und
der Zugang zu den Büroräumen für TK-Mitarbeiter
jederzeit mögich ist. Hierfür ist der Bereich vor dem
Haupteingang freizuhalten.

13. Sauberhaltung der Baustelle
Der Auftragnehmer hat, sofern durch seine Arbeit
Verunreinigungen hervorgerufen werden, ohne besondere
Anweisung durch die TK
für die ständige Sauberhaltung und Abfallbeseitigung
der Baustelle / Arbeitsstätte und des Bauwerkes zu
sorgen.
Unterlässt der Auftragnehmer dies, steht es dem
Auftraggeber zu, die Baustelle auf Kosten des
Auftragnehmers durch eine Drittfirma
reinigen zu lassen.
Der Auftragnehmer ist dafür verantwortlich, dass die
umweltgerecht und sortenrein ausgebauten Materialien,
Restmengen und Gebinde
fachgerecht gesammelt und
entsorgt werden. Der Auftragnehmer wird verpflichtet
Entsorgungsnachweise auf Verlangen dem DZIM vorzulegen.
Alle Restmaterialien werden Eigentum des
Auftragnehmers. Wird Sondermüll nicht umwelt- und
sachgerecht entsorgt, haftet der
Auftragnehmer für das insgesamt kontaminierte
Großgefäß und die sachgerechte Sondermüllentsorgung.
Der Transport aus den
Geschossen muss in geschlossenen, staubdichten
Gebinden erfolgen. Kritische Stoffe sind entsprechend
sicher zu kennzeichnen. Es
gilt die TRGS 521 für sämtliche Abbruch-, und
Sanierungsarbeiten mit Mineralwolle.

14.Arbeitsunterbrechung
Vom Auftraggeber veranlasste Unterbrechungen
berechtigen den Auftragnehmer nicht zu nachträglichen
Mehrforderungen.

15. Einheitspreise
Alle im nachfolgenden Leistungsverzeichnis genannten
Einheitspreise gelten unabhängig von Mengenangaben.
Alle Einheitspreise, Stunden-, Verrechnungs- und
Zuschlagsätze gelten bis zur Fertigstellung der
ausgeschriebenen Leistung.

16. Ortsbesichtigung
Eine Ortsbesichtigung ist möglich und wird empfohlen.
Der Auftragnehmer hat vor Angebotsabgabe die
Möglichkeit, sich über die
örtlichen Gegebenheiten zu informieren.
Nachforderungen, die aus Unkenntnis der Örtlichkeit
herrühren, werden nicht anerkannt. Der
Kontakt für eine Abstimmung eines Termins für eine
Besichtigung sind über den Kommunikationsbereich des
Vergabeportals der TK zu
erfragen.

17. nicht belegt

18.Baustellensicherung
Für die Sicherung der Baustelle während der
Bauarbeiten entsprechend der behördlichen und
berufsgenossenschaftlichen Vorschriften,
sowie den Unfallverhütungsvorschriften ist der
Auftragnehmer allein verantwortlich. Das Treppenhaus
und der zugehörige Ausgang in
den Hof müssen jederzeit als Fluchtmöglichkeit
bestehen bleiben!

19. Stundenlohnarbeiten
Die Lohnsätze für Stundenlohnarbeiten sind für evtl.
notwendig werdende zusätzliche Arbeiten verbindlich.
Stundenlohnarbeiten sind
nur in Absprache mit dem DZIM in Hamburg auszuführen.
Die Stundenlohnzettel sind vollständig unter Angabe
der ausgeführten
Arbeiten und des verwendeten Materials auszufüllen.
Die Stundenlohnzettel sind innerhalb von 5 Werktagen
nach Ausführung der
Arbeiten der Bauleitung zur Unterschrift vorzulegen.
Nicht unterschriebene Stundenlohnzettel werden nicht
vergütet.

20. nicht belegt.

21. Datenaustausch
Auftraggeberseitige Planungen (sowohl Pläne als auch
textliche Unterlagen) werden ausschließlich auf
elektronischem Weg zur
Verfügung gestellt (E-Mail).

22. Angaben zu Stoffen und Bauteilen:
Bei brandschutztechnischen Anforderungen sind die
amtlichen Nachweise (Prüfzeugnis oder Prüfbescheid
oder allgemeine
bauaufsichtliche Zulassung) der Bauleitung zu
übergeben. Bei nicht genormten Stoffen und Bauteilen
sind, soweit erforderlich, die
bauaufsichtlichen Zulassungen der Bauleitung zu
übergeben. Klebstoffe müssen so beschaffen sein, dass
durch sie eine feste und
dauerhafte Verbindung erreicht wird. Sie dürfen die zu
klebenden Materialien nicht negativ beeinflussen und
nach der Verarbeitung
keine Belästigung durch Geruch hervorrufen.

23. Staub
Späne vom Bohren und Fräsen sowie Reste von
Schleifstaub sind sofort von den bearbeiteten Teilen
zu entfernen.

24. Absauggeräte
Bei Schleifarbeiten im Trockenverfahren sind
Absauggeräte zu verwenden. Beschädigungen an
Dampfsperr- oder
Dampfbremsschichten oder an luftdichten Schichten
sind, wenn diese Schichten zum Leistungsumfang des
Auftragnehmers zählen, vor
dem Abdecken mit nachfolgenden Bauteilen dauerhaft und
materialgerecht zu schließen.

25. Verarbeitungsrichtlinien
Die Verarbeitungsvorschriften und -richtlinien der
jeweiligen Herstellersysteme sind zu beachten. Dem
Auftraggeber ist auf Verlangen
Einsicht in diese zu gewähren.

26. Kommunikation
Der Auftragnehmer hat dafür Sorge zu tragen, dass
während der Ausführung seiner Leistungen immer
mindestens ein fließend deutsch
sprechender Mitarbeiter seiner Firma auf der Baustelle
anwesend ist.

27. Vorhaltung Planunterlagen
Zu den auf der Baustelle vorzuhaltenden
Ausführungsplänen zählt auch eine Ausfertigung dieser
Leistungsbeschreibung.

28. Schnittstellen Bau
nicht belegt.

29. Positionsumfang
Der Leistungsumfang jeder Position umfasst
grundsätzlich die komplette Lieferung und
betriebsfertige Montage in sach- und
fachgerechter Ausführung entsprechend dem neuesten
Stand der Technik, sofern nicht ausdrücklich etwas
anderes ausgeschrieben ist.
Die genauen Massen, Längen usw. sind am Bau zu nehmen.
Die Beurteilung über die Gleichwertigkeit angebotener
Fabrikate
entscheidet der Auftraggeber (AG).
Notwendige Baustellleneinrichtung, Werkzeuge, etc. ist
bei der Kalkulation der EP´s mit einzukalkulieren.

30. Pausenräume
Die TK weist Flächen und Einrichtungen aus für das
Umkleiden und die Pausen des vom AN gestellten
Personals. Das Rauchen
innerhalb der TK-Immobilie wird generell untersagt.
Ausnahmen sind nur zulässig an den dafür vorgesehenen
und ausgewiesenen
Freiflächen. Alkoholkonsum wird ebenfalls untersagt.
Ebenso darf Cola, Kaffee oder sonstige färbende
Getränke auf den
Textiloberflächen nicht eingenommen werden.

31. Kleidung
Der AN stattet seine MA mit ordentlicher, dem
Einsatzzweck angepasster Berufskleidung aus. Auf der
Berufskleidung muss das
Firmenlogo des AN vorhanden sein.

*Hinweis*
Hinweis:
Die Fensterbauarbeiten sind in mehreren Bauabschnitten
auszuführen. Aufgrund des Bauablaufs sowie der
Gerüststellung ist eine
durchgängige, zusammenhängende Bearbeitung der
Fensterfassade nicht möglich. Auch innerhalb einzelner
Fassadenflächen können
die Arbeiten nicht in einem Arbeitsgang durchgeführt
werden.

Der Auftragnehmer hat die jeweiligen Arbeits- und
Teilflächen während der gesamten Ausführungsdauer
eigenverantwortlich zu
schützen, einschließlich aller notwendigen Maßnahmen
zum Witterungs-, Feuchte-, Beschädigungs- und
Verschmutzungsschutz.
Hierzu gehören insbesondere geeignete Abdeckungen,
temporäre Schutzeinrichtungen.

Etwaige zusätzliche Aufwendungen aufgrund der
abschnittsweisen Ausführung sind im Einheitspreis
einzukalkulieren.

Risiken für die lokale Umwelt
Bauprodukte, die aufgrund ihrer Schadstoffgehalte oder
Schadstofffreisetzungen ein Risikopotenzial für die
Umweltmedien:
Grundwasser, Oberflächenwasser, Boden und Luft
darstellen, sowie gesundheitliche Beeinträchtigungen
durch Anreicherung in den Nahrungsketten oder
Verunreinigung der Innenraumluft verursachen können,
dürfen nicht eingesetzt werden. Das bezieht sich auf
die Verarbeitung auf der Baustelle und auf die
Nutzungsphase sowohl innen als auch außen liegender
Produkte. Generell gilt, dass keine Bauprodukte
eingesetzt werden dürfen, die für den Menschen oder
die Umwelt besonders besorgniserregende Stoffe (
SVHC = Substances of Very High REACH Concern)
enthalten bzw. für die keine Deklaration enthaltener
SVHC nach REACH-Forderung vorliegt .
Nachweise über den Gehalt von SVHC in Bauprodukten
können wie folgt geführt werden:
- Giscode-Kennzeichnung
- Umweltzeichen "Blauer Engel" (RAL) oder glw.
Produktkennzeichnungen, die den Verzicht auf den
Einsatz gefährlicher Stoffe einschließt
- Nachweis über eine allgemeine bauaufsichtliche
Zulassung (abZ) die den Einsatz gefährlicher Stoffe
ausschließt
- Leistungserklärung zur CE-Kennzeichnung für
Bauprodukte, die unter den Geltungsbereich der
BauPVO* fallen, mit Angaben über SVHC
- Herstellerauskunft nach REACH für Bauprodukte, die
nicht im Stoffe (SVHC der Kandidatenliste) < 0,1
Gew.-% pro Einzelstoff im Bauprodukt vorliegen
* EU Bauproduktenverordnung

*Hinweis*
ZTV- zusätzliche technische Vertragsbedingungen

1.1  Geltungsbereich und Ausführungsgrundlage

Für das Angebot, die beschriebenen Leistungen und die
Ausführung dieses Gewerkes sind als Grundlage die im
Land der Ausführung
geltenden allgemein anerkannten Regeln der Technik,
sowie Bestimmungen, Verordnungen, europäischen und
nationalen Normen,
Vorschriften, Richtlinien, Merkblätter, usw. in
jeweils aktuellster Fassung, anzunehmen.

Im Weiteren sind die im Land der Bauausführung
geltenden öffentlichen Rechtsvorschriften,
insbesondere jedoch die Vorschriften des
jeweiligen öffentlichen Baurechts, der Bauplanung und
Bauausführung, zu Grunde zu legen.

Bei Widersprüchen zwischen den europäischen
Regelwerken und dem öffentlichen Recht oder
öffentlichem Baurecht des Landes der
Bauausführung gilt das jeweilige Landesrecht vorrangig.

Ferner gelten die allgemein bauaufsichtlichen
Zulassungen, Herstellerverarbeitungsangaben,
technischen Datenblätter und
Empfehlungen der jeweiligen Fachverbände.

Den Arbeiten liegen insbesondere zugrunde:

VOB/C
ATV DIN 18335 "Stahlbauarbeiten"
ATV DIN 18357 "Beschlagarbeiten"
ATV DIN 18355 "Tischlerarbeiten"
ATV DIN 18360 "Metallbauarbeiten"
ATV DIN 18361 "Verglasungsarbeiten"
ATV DIN 18451 "Gerüstbauarbeiten"

und die jeweils darunter aufgeführten DIN-Normen sowie
die entsprechenden Verarbeitungs- und
Herstellerrichtlinien jeweils in der
neuesten Fassung.

Die Auflistung schließt übrige Vorschriften nicht aus.

1.2  Grundlagen für die Ausführung der Arbeiten
werden:

- die zur Ausführung freigegebenen Architektenpläne
und die freigegebenen Ausführungspläne
  sowie sonstige Ausführungsunterlagen und
Anordnungen durch den AG
- die Ausschreibungsunterlagen mit Leistungsverzeichnis

2  Angaben zu Stoffen und Bauteilen

Die Herkunft und der Hersteller von Stoffen,
Materialien und Bauteilen sind vor Ausführung
nachzuweisen. Es darf nur genormtes und
zugelassenes oder durch ein in Deutschland anerkanntes
Zertifikat nachweislich gütegeprüftes, ungebrauchtes
Material verwendet und
eingebaut werden.

Zur schadlosen Lagerung von einzubauenden Stoffen,
Materialien und Bauteilen ist in Abstimmung mit dem
Bauleiter ein dafür
geeigneter Lagerplatz durch den AN einzurichten und
vorzuhalten.

Alle Bauteile sind bis zur Abnahme entsprechend den
Witterungsverhältnissen durch den AN zu schützen.

Beschädigungen, Verschmutzungen, Verunreinigungen etc
sind nach Aufforderung des AG umgehend zu beseitigen.
Spezielle
Reinigungsverfahren bei starker Verschmutzung oder
spezielle Sanierungen bei starken Beschädigungen sind
vor Beginn der
Ausführung mit dem AG abzustimmen und festzulegen.

Der AN ist verpflichtet, die Güteeigenschaften der
verwendeten Materialien unter Beachtung der
entsprechenden DIN-Vorschriften
kostenlos nachzuweisen. Die Prüfzeugnisse müssen
spätestens zur Abnahme vorgelegt werden.

3  Angaben zur Ausführung

3.1  Allgemeines

Der Leistungsumfang des AN beinhaltet sämtliche
Leistungen, die in diesen technischen Vorschriften und
in den Leistungspositionen
sowie den gültigen Vorschriften, Richtlinien und
Regelwerke erwähnt  und beschrieben sind. Der AN
schuldet hierfür den Erfolg in der
Gesamtheit.

Der AN hat sich über die Beschaffenheit der Baustelle
rechtzeitig zu informieren.

Eventuell bestehende Schutz- und Sicherungsmaßnahmen
sind zu übernehmen und aufrecht zu erhalten.

Eventuell erforderliche Schutz- und
Sicherungsmaßnahmen bedingt durch den Baubetrieb sind
vom AN eigenverantwortlich zu
ergreifen.

Der AN hat bis zur Abnahme der eigenen Leistungen, die
auf der Baustelle tätigen Unternehmen so zu
koordinieren, dass weder bei
dem AN noch bei den Unternehmen Behinderungen oder
Schädigungen entstehen können.

Anlieferungen von Materialien, Baustoffen, Geräten,
etc. sind mit dem an der Baustelle tätigen Bauleiter
des Bauherrn eigenständig
abzustimmen.

Der AN hat seine Arbeiten so durchzuführen, dass
andere am Bau tätige Unternehmen nicht behindert oder
geschädigt werden. Er
muss rechtzeitig und ausreichend für alle
erforderlichen Unterrichtungen oder Abstimmungen
bezüglich seines technischen und
zeitlichen Arbeitsablaufes Sorge tragen.

Der AN hat jederzeit ein sauberes und ordentliches
sowie strukturiertes äußeres Erscheinungsbild seiner
Baustelle und des Baufeldes,
zu gewährleisten. Bei Beschwerden oder
Vernachlässigung ist vom AN nach Aufforderung durch
den AG innerhalb einer
angemessenen Zeit ein gutes Erscheinungsbild
wiederherzustellen. Bei fruchtlosem Verstreichen der
Frist ist der AG ohne weitere
Korrespondenz berechtigt Dritte zur Wiederherstellung
des guten Erscheinungsbildes zu beauftragen. Alle
durch den AN verursachte
Verschmutzungen sind so rechtzeitig zu beseitigen,
dass durch Sie keine Gefährdung im Baubetrieb und des
öffentlichen Verkehrs
entstehen kann.

Alle Geräte, Maschinen, Hub- und Transportmittel,
Hilfsmittel, Hilfskonstruktionen, Abstützungen,
Durchsteifungen, Traggerüste der
Bemessungsklassen A und B, Tragbühnen etc., die zur
Ausführung der eigenen Leistungen notwendig werden,
auch für die
Zwischenbauzustände, hat der AN eigenverantwortlich zu
erbringen und in seinem  Angebot zu berücksichtigen.

Alle bauablaufbedingten und nach den
berufsgenossenschaftlichen Vorschriften, nach den
Arbeitsschutzgesetzen und Verordnungen
erforderlichen Sicherungs- und Absperrmaßnahmen, die
zur Ausführung der eigenen Leistungen notwendig
werden, auch für die
Zwischenbauzustände, hat der AN eigenverantwortlich zu
erbringen und in seinem  Angebot zu berücksichtigen

Für die Ausbaugewerke wird der AG ein den
Erfordernissen entsprechendes Netz von
Vermessungsachsen und Vermessungspunkten
vorgeben. Der AN hat nach Übergabe der Achsen und
Höhenpunkte die Vermessungsarbeiten für die
ordnungsgemäße Erbringung
seiner Leistung auf eigene Kosten fortzuführen.

Auf Verlangen sind dem AG kostenlos die
Messprotokolle, Aufzeichnungen und Dokumentation der
Ver- und Einmessungen vom AN
zur Verfügung zu stellen.

Es sind vor Beginn der Arbeiten mit dem AG
Musterbauteile abzustimmen mit dem Ziel, dass die
Muster nicht separat, sondern im Zuge
der normalen Ausführung von Bauteilen und unter
normalen Bedingungen hergestellt werden sollen. Die
Muster sind dauerhaft zu
schützen.
Der erhöhte Aufwand für die Schutzmaßnahmen wird nicht
gesondert vergütet und ist im Angebot enthalten.

Das Anmelden von Bedenken gegen die vorgesehene Art
der Ausführung, gegen die Vorleistungen anderer
Unternehmer oder gegen
die Güte der vom Auftraggeber gelieferten Stoffe oder
Bauteile bedarf der Schriftform. Bedenken sind
unverzüglich -möglichst schon vor
Beginn der Arbeiten- dem Auftraggeber mitzuteilen.

Der AN hat dafür Sorge zu tragen, dass eine
ausreichende Anzahl von erfahrenen Fachbauleitern und
Polieren die Arbeiten
überwachen und während der gesamten Dauer der Bauzeit
auf der Baustelle anwesend sind.
Fachbauleiter und Poliere müssen der deutschen Schrift
und Sprache mächtig sein, sowie das technische
Bauregelwerk und die
Umsetzung der Ausführungsunterlagen zu einem
funktionierenden Bauwerk beherrschen.

Der AN hat dafür Sorge zu tragen, dass das von ihm
eingesetzte Personal die technischen Vorschriften
versteht und diese
entsprechend bei der Leistungserbringung beachtet.

Auf der Baustelle ist ein verantwortlicher, mit
Handlungsvollmacht ausgestatteter Bauleiter
einzusetzen, der regelmäßig an den
wöchentlichen Baubesprechungen teilnimmt und zentraler
Ansprechpartner für den AG ist.

Dieser Bauleiter ist auch gegenüber dem Bauordnungsamt
und sonstiger Behörden und Institutionen und dem
SiGeKo als
verantwortlicher Bauleiter der Baustelle zu benennen.

Zu den auf der Baustelle durch den AN vorzuhaltenden
ausführungsrelevanten Unterlagen zählt neben den
Ausführungsplänen auch
eine Ausfertigung der Vertragsunterlagen.

Es besteht für den AN die Koordinierungsverpflichtung
aller Arbeiten und Schnittstellen, die zur Ausführung
der eigenen Leistungen
notwendig werden. Sollten in den Ausführungsunterlagen
Einbauteile oder sonstige Angaben zu anderen Gewerken
dargestellt sein, die
nicht im Leistungsumfang des AN enthalten sind, so
sind diese umgehend nach Planerhalt dem AG schriftlich
anzuzeigen und später
beim AG rechtzeitig abzurufen.

Die Einholung eventuell notwendiger behördlicher
Genehmigungen für Leistungen außerhalb der genehmigten
Arbeitszeiten einschl. der
Gebühren ist Sache des AN.
Sollten Abweichungen zum Terminplan auftreten, die der
AN zu vertreten hat, wird der AN alles unternehmen, um
die entstandenen
Verzüge sobald wie möglich, spätestens innerhalb von 3
Tagen aufzuholen. Der Endtermin bleibt hiervon
unberührt.

Der AN hat die statistisch üblichen Schlechtwettertage
für die Dauer der Ausführung seiner Leistungen zu
berücksichtigen. Die
Schlechtwettertage führen nicht zu
Bauzeitverlängerungen oder einem Anspruch zum
Ausgleich von Mehrkosten.

Sämtliche Winterbaumaßnahmen zur uneingeschränkten
Weiterführung der Arbeiten bis zu -5° C gemessen 10:00
Uhr morgens, an
einem gemeinsam festgelegten Standort eines
Thermometers, sind durch den AN zu erbringen und im
Angebot zu berücksichtigen.

Vorgesehen ist eine papierfreie Planverwaltung und
-verteilung über das internetgestützte
Projektraumprogramm. Der AN ist
verpflichtet, dieses System auf eigene Kosten
einzurichten und sich nach Bedarf schulen zu lassen.

Jegliche Planunterlagen (Ausführungs-, Montage-,
Werkplanung, etc.) sind durch den AN eigenständig in
den Projektraum einzupflegen
(Dateiformat .pdf, .plt, .dwg bzw .dxf) bzw. für die
Ausführung erforderliche Unterlagen aus dem
Projektraum herunter zu laden. Der
Planeingang im Projektraum gilt als Zustelldatum.

Die Abstimmungs-, Prüfungs- und Freigabefristen durch
den AG bei Planeinstellungen durch den AN sowie die
Übernahme der
Prüfeintragungen und Testat zur erneuten Einstellung
der Planunterlagen durch den AN sind zu beachten.

Der AN hat keinen Anspruch auf die Übergabe von
Ausführungsplänen und -unterlagen vom AG in Papierform.

Es ist ein einheitlicher Plankopf und
Plannummernschlüssel nach Vorgabe des AG zu verwenden.

Die vom AN verwendeten Ausführungsunterlagen müssen
den Freigabevermerk des Auftraggebers oder seiner
Ausführungsplaner
tragen, um Verwechslungen bei der Bauausführung zu
vermeiden. Nicht freigegebene Unterlagen dürfen nicht
verwendet werden. Dies
entbindet den Auftragnehmer nicht von seiner eigenen
Prüfungs- und Hinweispflicht. Diese bleiben unberührt.

Rechtzeitig vor Arbeitsbeginn ist mit der Bauleitung
eine Begehung zur Überprüfung der Vorleistung
durchzuführen und zu
protokollieren. Später vorgebrachte Beanstandungen
werden nicht berücksichtigt und gehen zu Lasten des
Auftragnehmers.

Sofern Baukrane bzw. Bauaufzüge vorhanden und
Kapazitäten frei sind, können diese vom Auftragnehmer
gegen Kostenerstattung
nach Absprache mit der örtl. Bauleitung benutzt werden.

Vor der Ausführung der Leistungen hat sich der
Auftragnehmer über die Lage und den Zustand des
Geländes anhand der örtlichen
Gegebenheiten zu informieren. Sämtliche Maße in
bauseitig zur Verfügung gestellten Zeichnungen sind am
Bau zu kontrollieren. Auf
etwaige Unstimmigkeiten hat der Auftragnehmer den
Auftraggeber hinzuweisen.

Erforderliche örtliche Aufmaße sind kostenlos vom
Auftragnehmer durchzuführen. In die Preise sind
grundsätzlich einzubeziehen: Alle
Aufwendungen und Kosten, die sich aus der Einhaltung
der allgemein für Bauarbeiten sowie für
das Gewerk geltenden Unfallverhütungsvorschriften
ergeben, soweit sie keine Besonderen Leistungen
darstellen.

Der Bieter bestätigt, dass die aufgeführten
Lohnstundensätze unter Beachtung der preisrechtlichen
Vorschriften ermittelt worden sind
und die üblichen Berechnungsmerkmale vollständig
beinhalten. Leistungen im Stundenlohn werden
grundsätzlich nur dann vergütet,
wenn sie vor Ausführung vereinbart und die
Stundennachweise vom Auftraggeber bestätigt wurden.

Über die Ausführung von Alternativpositionen ist
rechtzeitig eine Vereinbarung zu treffen.

Bei der Angebotsbearbeitung kann der Bieter
Alternativvorschläge in Form von Nebenangeboten
machen, sofern sie zu
Preisreduzierungen führen. Die Änderungen gegenüber
dem Hauptangebot sind durch Zeichnungen und
Beschreibungen eindeutig
darzustellen. Die Abgabe eines Nebenangebotes
entbindet den Bieter nicht von der Abgabe des
Hauptangebotes.

Die Leistungen sind gegebenenfalls abschnittsweise
entsprechend den sich einstellenden Erfordernissen des
Gesamtbauablaufes des
Objektes nach Weisung des Arbeitgebers durchzuführen.

Folgende Leistungen gehören zur Vertragsleistung, auch
wenn es sich hierbei um Besondere Leistungen nach
VOB/C handeln sollte
und werden nicht gesondert vergütet:

- Vorhalten von Lageräumen.
- Vorlegen von Prüfzeugnissen und Eignungsprüfungen
der verwendeten Materialien
- Auf- und Abbauen sowie Vorhalten sämtlicher Arbeits-
und Schutzgerüste, auch wenn die Höhe der
  Arbeitsbühne mehr als 2,00 m über Fußboden beträgt.
- Auf-, Abbau und Vorhaltung von Gerüsten, bis zu
einer Arbeitshöhe von 6,00 m
- Vorkehrungen gegen Verschmutzungen und
Beschädigungen an Bauteilen und Einrichtungen jeder Art
- alle Aufwendungen und Kosten, die sich aus der
Einhaltung der allgemein für Bauarbeiten sowie
  für das Gewerk geltenden
Unfallverhütungsvorschriften ergeben.
- Ab-/Angleichen bei nicht waagerechten, nicht
senkrechten oder nicht rechtwinkligen An-/Abschlüssen
an
  den Rohbau.

3.2  Allgemeine Hinweise zur Ausführung und
Konstruktion

Das Vorhalten von Lagerräumen obliegt dem AN und ist
mit dem Bauleiter des Bauherrn abzustimmen.

Das Ausgleichen von Unebenheiten (Mehr- bzw.
Minderstärken) des Untergrundes innerhalb der
Maßtoleranzen nach DIN 18202,
Tabelle 3, Zeile 3 gilt als Nebenleistung im Sinne der
VOB. Gehen die Mehr- bzw. Minderstärken zum Ausgleich
der Unebenheiten über
die Maßtoleranzen hinaus, sind sie bei der Bauleitung
vor der Ausführung anzumelden und schriftlich zu
bestätigen. Sollten erhöhte
Anforderungen an die Maßtoleranzen gestellt werden, so
sind diese gesondert vermerkt.

Es sind geeignete Vorkehrungen gegen Verschmutzungen
und Beschädigungen an Bauteilen und Einrichtungen
jeder Art zu treffen.
Entstandene Verunreinigungen sind umgehend zu
beseitigen

Auf Verlangen des Auftraggebers ist der AN
verpflichtet, die Güteeigenschaften der eingebauten
Dämmmaterialien in Bezug auf Druck-,
u. Biegezugfestigkeit, Verschleißwiderstand kostenlos
unter Beachtung der entsprechenden DIN-Vorschriften
und Prüfverfahren
nachzuweisen. Die Prüfzeugnisse müssen spätestens zur
Abnahme vorgelegt werden.

Bei Schweiß- und Trennarbeiten in der Nähe von
Bauteilen der Baustoffklasse B2 bzw. B3 nach DIN 4102
Teil 1 sind geeignete
Brandschutz- und Oberflächenschutzmaßnahmen
(Abdeckungen, Feuerlöscher etc.) vom Auftragnehmer zu
treffen. Das gilt analog für
oberflächenfertige Bauteile anderer Baustoffklassen,
insbesondere für glänzende, lackierte und gläserne
Oberflächen. Der Nachweis
der Schweißerprüfung für die entsprechenden Arbeiten
kann vom Auftraggeber personenbezogen verlangt werden.
Ebenso kann der
Nachweis über ausgebildete Schweißaufsichtspersonen
gemäß DIN EN 719 Schweißaufsicht; Aufgaben und
Verantwortung, gefordert
werden.

3.2.1  Untergrund

Alle Maße sind am Bau zu nehmen. Vor Ausführung der
Arbeiten hat der AN die genannten Höhen und die
Maßgenauigkeit der
Rohdecken bzw. des Rohbodens eigenverantwortlich durch
Nivellement festzustellen. Bei Überschreitung der
Toleranzgrenzen ist der
AG zu verständigen. Das gilt insbesondere für
vorhandene und vorgesehene Winkeltoleranzen.

Vor Beginn der Arbeiten sind die tatsächlichen
Einbauhöhen, bezogen auf das gesamte Ausbausystem, mit
dem AG abzustimmen,
wenn unzulässige Toleranzen oder Änderungen des
geplanten Fußbodenaufbaus festgestellt oder vermutet
werden.

Die Überprüfung der Oberflächenausführung hinsichtlich
der Einhaltung der Toleranzen und Prüfung ist vor
Ausführung der
Dämmarbeiten sicherzustellen.

*Hinweis*
1.0  Ergänzende technische Vorbemerkungen (ETV)

Gegenstand der Leistungen
Gegenstand dieser Leistungsbeschreibung sind das
Herstellen, sowie das Liefern- und montieren von
Fenster- und
Fassadenelementen.

Leistungen im Einzelnen:
1.- Sanierung der Holz-Aluminium-Fenster
2.- Wartung der Sonnenschutzanlagen
3.- Administrative Leistungen
4.- Höhenarbeitsplätze

Art und Umfang der zu liefernden Bauteile werden
nachfolgend beschrieben.
In die Preise sind einzukalkulieren:
An-  und  Abtransport  von  Mannschaften  und
Material, entsprechend dem Bauablauf . Lieferung,
Lagerung  und  Beförderung  aller
Materialien  und  Baustoffe  bis  zur
Verwendungsstelle.  Abfuhr und Entsorgung der
Verpackungs- materialien und Bauabfälle. Die
angebotenen Preise müssen deshalb alle Kosten und
Aufwendungen für die vorschriftsmäßige,  vollständige,
 ordentliche  und
gebrauchstaugliche  Leistung einschließlich
Materialien, Hilfsstoffe und Nebenleistungen
beinhalten.

1.1.2  Anforderungen
Die technischen Angaben dieser Ausschreibung stellen
Mindestanforderungen dar.

1.1.2.1 Profile:
vorhandene Holz-Aluminium-Fenster werden saniert.

1.1.2.2 Verglasung und Ausfachungen.
Die delaminierten Gießharzscheiben müssen ausgetauscht
werden. Sollten aus statischen und anderen
Erfordernissen stärkere
Dimensionierungen notwendig werden, so sind diese
eigenständig zu berücksichtigen. Die den Anforderungen
der DIN 18008 T4
(TRAV) genügen, können nach gegenwärtigem
Kenntnisstand als sicher im Sinne von § 3 LBO
eingestuft werden. In der Regel kann
deshalb auf eine ZiE verzichtet werden. Müssen
Verglasungen nach  DIN 18008 T4 (TRAV)
versuchstechnisch geprüft oder durch eine
anerkannte Stelle beurteilt werden, so ist die
prüfende Stelle vorab mit der Landesstelle für
Bautechnik (LfB) abzustimmen.  Für
absturzsichernde Verglasungen, die nicht durch die DIN
18008 Teil 4 (TRAV) erfasst werden, gelten die
Merkblätter G3 und G5.
Anfallende Gebühren für Zustimmungen und Behördengänge
etc. ist in den Angebotspreis einzurechnen. Eine
prüfbare Glasstatik für
den Nachweis ist von einem zugelassenen Institut zu
erstellen.

1.1.2.3 Statik
Für  alle  in  dieser  Leistungsbeschreibung genannten
 Konstruktionen sind statische Nachweise  zu  führen.
Rechtzeitig  vor
Fertigungsbeginn  sind  die  erforderlichen statischen
Nachweise zur Fassadenkonstruktion in 3-facher
Ausfertigung zur Prüfung
einzureichen. Prüfkosten, die durch die Kontrolle
durch den Prüfstatiker entstehen, müssen in die
Einzepreise eingerechnet werden.

1.1.4 Werkstatt- und Montagezeichnungen
Vorbehaltlich einer entsprechenden vertraglichen
Regelung sollte nach Auftragserteilung, in
Terminabstimmung mit dem AG, der
Auftragnehmer die endgültigen Detailzeichnungen
einschließlich aller Sonderdetails erstellen und zur
Genehmigung einzureichen. Die
Kosten für die Erstellung der Genehmigungs- und
Werkzeichnungen sind in die Preise einzukalkulieren.

1.1.5 Dokumentation
Anforderungen an die Dokumentation:
a.  Aufstellen der Dokumentation nach
Dokumentations-Richtlinie des AG durch den
  AN am Ende der Ausführungsphase und rechtzeitig
zur Abnahme Übergabe an  den AG,
b.  Übersichtspläne mit Layerstruktur.
Informationsgehalt gemäß Abstimmung mit
  dem AG.
c.  Bestandszeichnung von jeder geprüften und mit
letzter Änderungen versehenen
  Werkzeichnung. Zwei Sätze Originale und im DWG
und  PDF-Datenformate
d.  Anlagen- und Funktionsbeschreibungen
e.  Technische Daten der Systeme und Geräte
f.  Prüfzeugnisse,  bauphysikalische  und  statische
 Nachweise,  Dokumentation  CE- Kennzeichen
g.  Bauteildatenbank mit Lieferantenverzeichnis -
Betriebs-,  Bedienungs-,  Wartungs-  und
Instandsetzungs-,  Sicherheits-  und
Entsorgungsvorschriften
h.  Funktionsprüfungs-, Inbetriebsetzungs- und
Abnahmeprotokolle
i.  Prospekte und Handbücher
j.  Reinigungs- und Pflegeanleitungen

1.1.6 Nachweise
Die für die Ausführung übergebenen Unterlagen sind auf
Übereinstimmung und Richtigkeit zu prüfen, eventuelle
Unklarheiten sind
durch Rückfragen zu beseitigen. Die Unterlagen haben
alle Angaben zu enthalten, die zur fachtechnischen
Prüfung und Beurteilung der
Übereinstimmung mit dem Leistungsverzeichnis nötig
sind. Grundsätzlich sind alle Konstruktionen und
Details, die für die Beurteilung
einer fachgerechten und der Planung entsprechenden
Ausführung nötig sind, in Form einer
Konstruktionszeichnung mit allen
erforderlichen Angaben festzulegen. Aus den
Grundsatzdetailplänen müssen besonders die
entsprechenden Profilbreiten und
Fugengrößen mit der Ausbildungsart, sowie die gesamten
Anschlusssituationen an den angrenzenden Rohbau
erkennbar sein. Vor
Fertigungsbeginn hat der Auftragnehmer zu wesentlichen
Details und Baukörperanschlüssen von Fenstern, Türen,
Glasfassaden-
Konstruktionen Zeichnungen im Maßstab 1:1 und
Ansichten im Maßstab 1:20 anzufertigen und in
dreifacher Ausfertigung dem
Architekten und Fassadenplaner zur Prüfung und
Genehmigung einzureichen(lt. DIN 18360 Abschnitt
3.1.1.3). Bei  nicht genehmigten
Ausführungen geht das Risiko zu Lasten des
Auftragnehmers. Sie bedürfen der Freigabe durch den
Auftraggeber, Architekten sowie
Fassadenplaner. Aus den Darstellungen müssen
Konstruktion, Maße, Einbau, Befestigung und
Bauanschlüsse der Bauteile erkennbar
sein. Die in den Leitdetails dargestellten
Profilabmessungen (Ansichtsbreiten) sind bindend.  Die
Profiltiefen sind statisch nicht
nachgewiesen. Der Nachweis ist durch den Auftragnehmer
zu erbringen. Für die Fenster- und Glasfassaden, sowie
die Gläser ist eine
prüfbare Statik zu erbringen.

1.1.7 nicht belegt

1.1.8 Masse und Toleranzen

1.1.8.1 Maßprüfung, Baueinmessung
Der AN trägt für die richtige planmäßige Lage und Höhe
aller von ihm ausgeführten Arbeiten die alleinige
Verantwortung. Die Höhen
(Meterrisse) und Achsen müssen vor Ausführungsbeginn
am Bestandsgebäude markiert werden. Das Aufmass muss
in die Einheitspreise einkalkuliert werden.
1.1.8.2Toleranzen und Bauverformungen
Die Vorgaben des Tragwerksplaners sind einzuhalten. Es
sind Schrumpfungen, Setzungen und
Baukörperverformungen auch in
Verbindung mit Verkehrslasten zu berücksichtigen. Die
Konstruktion muss Bauverformungen aus Kriechen und
Schwinden, aus
Verkehrslasten, Temperatureinflüssen usw. aufnehmen
können. Für Längenbewegungen durch Wärme ist ein
Temperaturbereich nach
DIN von mind. -20° C bis +80° C zugrunde zu legen. Auf
Fenster- und Türkonstruktionen dürfen keine vertikalen
Verkehrslasten
einwirken. Die konstruktive Ausbildung aller
Anschlüsse der Glasfassade zum Rohbau ist so zu
gestalten, dass alle Verformungen
sowohl des Baukörpers als auch der Fassade
zwängungsfrei aufgenommen werden können und keine
funktionsmindernden Einflüsse
auf die Fassade oder daran angrenzende Bauteile
entstehen. Temperaturbedingte Materialausdehnungen
sind durch eine geeignete
konstruktive Ausbildung aufzunehmen. Knack- und
Pfeifgeräusche müssen ausgeschlossen werden. Die
Rohbautoleranzen müssen im
Fenster- und Fassadenbereich so aufgenommen werden
können, dass alle Anforderungen im Hinblick auf
architektonisch akzeptable
Fugengestaltung, dreidimensional ausrichtbare
Ausbildung der Verankerungen, sowie ausreichende
Festigkeit und absolute Dichtigkeit
der Fenster und Fassaden erfüllt werden. Alle
Verbindungen und Verankerungsteile zum Bauwerk müssen
so ausgebildet sein, dass ein
Toleranzausgleich gegenüber dem Rohbau möglich ist.
Für die Montagetoleranzen der Metallbauarbeiten werden
in Anlehnung an RAL
RG 636/1 und DIN 7168 die nachstehenden Toleranzen
festgelegt.
Für die Einhaltung der Maße und Toleranzen der
Fassaden- und Metallbauarbeiten sind die Werte der
DIN18203-2, Ausgabe 2006-08,
Tabelle 1 minus 50% maßgebend. Maximal zulässige
Toleranzen, Basisabweichungen, horizontal und vertikal
von der theoretischen
Lage, bei Elementlängen:

< 1,0 m  0,8 mm/m max. 0,8 mm
  1 - 2 m 0,8 mm/m max. 1,2 mm
  2 - 4 m 0,8 mm/m max. 2,0 mm
  4 - 8 m 1,0 mm/m max. 3,0 mm
  8 - 12 m 1,0 mm/m max. 4,0 mm
12 - 16 m 1,0 mm/m max. 5,0 mm
16 - 20 m 1,0 mm/m max. 6,0 mm
Ungeachtet der v. g. max. Toleranzen darf das
äußereErscheinungsbild und die Funktion jedoch nicht
beeinträchtigt werden.

1.1.9 Reinigung, Schutz und Pflege
Werden Beschädigungen an gelieferten Elementen vor Ort
vor  der  Montage
festgestellt, so ist über die Verfahrensweise, ob das
Element repariert und montiert
wird oder zu ersetzen ist  eine  einvernehmliche
Lösung  herbei  zu  führen.
Grundsätzlich wird darauf hingewiesen, dass
Reparaturen an montierten Elementen
nur als kleinere Schönheitsreparaturen geduldet
werden, wenn der Originalzustand
wieder hergestellt werden kann.
Alle Fassadenelemente im Innen- und Außenbereich sind
während der Bauzeit ausreichend zu schützen und vor der Abnahme zu reinigen.
Die Oberflächen von Metall- und Glasflächen sind mit
Wasser unter Zusatz von
nicht aggressiven Mitteln sauber
zu reinigen. Hierbei sind die Richtlinien für die
Reinigung von Aluminium-Bauteilen zu beachten.
Es sind Zwischenreinigungen bis zur Abnahme
durchzuführen, um  irreversible
Verunreinigungen durch Bauschmutz etc. zu vermeiden.
Die Reinigung ist nach VOB, Teil C und DIN 18360,
Ziffer 4, als Nebenleistung
zu erbringen.
Alle Metall- und Glasflächen sind während der Bauzeit
wirksam zu schützen. Bei Türanlagen und Öffnungen, die
vom Baustellenverkehr
betroffen sind, sind die Flügel und Ausfachungen nach
Anweisung der Bauleitung erst kurz vor Fertigstellung
einzubauen. Feststehende
Rahmenteile sind bis zu diesem Zeitpunkt mit
Spanplatten zu verkleiden und mit Bautüren
auszustatten. Alle sichtbaren
Profiloberflächen sind zu folieren. Das Folieren und
die Schutzverkleidung der Türrahmen ist in das Angebot
einzurechnen.
Glasoberflächen dürfen nicht abrasiv oder mit Klingen
gereinigt werden.

Reinigung
Für Art und Umfang gilt DIN 18360, Absatz 4.2.5 (VOB),
d.h. der Auftragnehmer beseitigt alle selbst
verursachten Verunreinigungen.

Grundreinigung
Die Reinigung sämtlicher äußerer Fenster- und
Fassadenflächen, Glasflächen,etc.
erfolgt vor Demontage des Gerüstes.
Die Reinigung der Fenster- und Fassadenflächen
einschließlich der Glasflächen erfolgt auf Abruf durch
den Auftraggeber. Das
Entfernen der Folien wird vom Auftragnehmer im Rahmen
der Reinigung vorgenommen. Alle Metall- und
Glasflächen sind vor der
Endabnahme im sichtbaren Bereich innen und außen
sauber zu reinigen. Die verwendeten Reinigungsmittel
dürfen an den Oberflächen
sowie an den Dichtungen weder Schäden zur Folge haben
noch Rückstände hinterlassen.

Endreinigung
Eine Endreinigung als Feinreinigung nach den
Richtlinien der Gütegemeinschaft
für die Reinigung von Metallfassaden (GRM) zum
Zeitpunkt der Übergabe des
BV´s an den Bauherrn ist in gesonderte Positionen
einzurechnen. Generell ist ein geeignetes
Pflegemittel, sowie Pflegehinweise für alle
zu reinigenden Fassaden- bzw. Glaskonstruktionen
vorzugeben. Entsprechende Reinigungsintervalle sind zu
benennen.
Funktionsprüfungen
Vor der Bauabnahme sind, ohne Aufforderung durch die
Bauleitung, sämtliche Fenster und Türen auf
Funktionstüchtigkeit zu
überprüfen. Auch Aufwendungen
Prüfung der Schließ- und Reedkontakte sind in die
Einheitspreise einzurechnen.
Bedienungswerkzeuge
Erforderliche Bedienungswerkzeuge und die notwendigen
Anleitungen für die Bedienung, Reinigung und Wartung
der Fenster sind der
Bauleitung bzw. dem Bauherrn auszuhändigen.

Schutz der Dachabdichtungen/ Fremdgewerken
Sofern für die Montagearbeiten fertige Dächer begangen
werden müssen, sind sie durch wirksame Abdeckungen
(Bohlen,
Bautenschutzmatten, Schaltafeln usw.) gegen
Beschädigungen zu schützen. Hierfür anfallende Kosten
werden nicht gesondert
vergütet.

1.2.0  Technische Regelwerke
VOB - Vorschriften, Normen, Richtlinien.
Grudsätzlich gelten:

a.  die anerkannten Regeln der Technik.

b.  alle gültigen Europäischen Normen in der neuesten
Fassung.

c.-  alle gültigen Deutschen Normen in der neuesten
Fassung.

d.  alle  gültigen  Richtlinien  von  Berufsverbänden,
 Berufsgenossenschaften,
  anerkannten Instituten (z. B. ift).

e.  die  Verarbeitungsempfehlungen  und  Vorschriften
der  entsprechenden  Produkthersteller.
Für die Auftragsabwicklung wird VOB, Teil C
vereinbart. Zusätzlich sind die jeweils neuesten
Normen sowie die anerkannten Regeln der
Technik Vertragsgrundlage, soweit im Einzelbeschrieb
nichts anderes festgelegt ist. Es gilt, wenn nicht
ausdrücklich anders angegeben,
die neueste Fassung
der Merkblätter GDA, Düsseldorf
Energieeinsparverordnung (EnEV )
Ergänzungsbestimmungen in der z.Z. gültigen Fassung
- Baugenehmigung mit den entspr. Auflagen.
- Unfallverhütungsvorschriften der Berufsgenossenschaft
- Arbeitsstätten- Richtlinien
- Verarbeitungsrichtlinien der Hersteller von
Fremdmaterialien
- Bauaufsichtliche Anforderungen z.B. an
absturzsichernde Verglasungen
- Die Auflagen der Gesundheitsbehörde
- Anforderungen der LAGetSi
- Anforderungen der SIGEKO, VDI-, VDE-, VDS- und
TÜV-Vorschriften
- Richtlinien der Gemeinde-Unfallversicherer z.B. -
Bau und Ausrüstung von -  - VDI-Richtlinie 2719,
"Schalldämmung von Fenstern"
- Leitfaden zur Montage von Fenstern, Fassaden und
Haustüren mit  Qualitätskontrolle durch das RAL-
Gütezeichen.
- Richtlinie für den Nachweis der Standsicherheit von
Metall-Kunststoff-Verbundprofilen vom Institut für
Bautechnik, Berlin
- Richtlinie für ein Gütezeichen für anodisch erzeugte
Oxydschichten auf Aluminium, die in der Architektur
Anwendung finden
(EURAS/EWAA) Güte- und Prüfvorschriften der
Gütegemeinschaft für die Stückbeschichtung von
Bauteilen e.V., Franziskanergasse 6,
73525 Schwäbisch Gmünd. (GSB)
- Einbauvorschriften, Empfehlungen und besondere
Hinweise der Isolierglashersteller. Technische
Richtlinien des Glaserhandwerkes -
Institut des Glaserhandwerks für Verglasungstechnik
und Fensterbau, Hadamar.
DIN 18008 Teil 1 bis 10
Zusätzlich gelten alle weiteren einschlägigen und zum
Zeitpunkt der Angebotsabgabe gültigen Normen bzw.
Vorschriften,
Empfehlungen, Richtlinien, Hinweise, welche sich auf
das vorgesehene Material und dessen Verarbeitung nach
den neuesten
Kenntnissen der Technik beziehen.
Zu beachten ist die Landesbauordnung und eventuelle
Ergänzungen durch die örtliche Genehmigungsbehörde.
Die Auflagen und Richtlinien des Gewerbeaufsichtsamtes
sind zu beachten.
Zur Beurteilung der Verarbeitungsgüte sind die
Verarbeitungs-Richtlinien des Systemherstellers
heranzuziehen. Sind diese nicht
ausreichend, gelten die Richtlinien der
Gütegemeinschaft für Aluminiumfenster (RAL-RG636/1)
für nicht geregelte Bereiche.

1.3.0 Anforderungen an die Statik
1.3.1  Berechnungsgrundlagen:
Berechnungsgrundlagen für die Bemessung aller
Fenster-, elemente, sind  in  den  Normen  des
Eurocode
beschrieben:

Lastannahmen:
1.3.1.1  Windlasten
Winddruck  und  aerodynamische  Beiwerte  sind  nach
DIN  EN  1991-1-4  zu berücksichtigen.
1.3.1.2  Horizontallasten
Ermittlung entsprechend DIN EN 1991-1, unter
Berücksichtigung der eigenverantwortlich entwickelten
Konstruktionsdaten. An
Verglasungen und Riegeln, horizontale Nutzlast q k
=0,5 kN/m  An Umwehrungen horizontale Nutzlast q k
=1,0 kN/m Alle Fassadenteile
müssen für den Anprall durch die Fassadenbefahranlage
ausgelegt werden.
1.3.1.3  Vertikallasten:
Vertikallasten bei der Dimensionierung von
Querriegeln, z.B. Scheibengewichte bei
Festverglasungen entsprechend DIN EN 1991-1.
Belastungen aus dem
bestimmungsgemäßen Gebrauch z.B. durch herauslehnende
Personen bei geöffneten Fensterflügeln sind zu
berücksichtigen.
Anforderungen an die Belastung aus Falschnutzung
ergeben sich aus der Prüfung der mechanischen
Festigkeit von Fenster und Türen
nach DIN EN 14351-1, gefordert ist jeweils Klasse 4.
1.3.2  Zulässige Durchbiegung
Die Dimensionierung der Bauteile muss unter folgenden
Randbedingungen erfolgen, wobei "L" die freigespannte
Länge zwischen zwei
Befestigungspunkten ist. Zusätzlich  zum  statischen
Nachweis  sind  entsprechend  der  Produktnormen  für
Fenster und Türen sowie
für vorgehängte Fassaden die Prüfungen gemäß DIN EN
14351-1 und DIN EN 13830 Prüfungen durchzuführen.
Gefordert ist die
Prüfung mit der tatsächlichen Windlast gemäß DIN EN
1991-1-4

1.4.0  Bauphysikalische Forderungen
1.4.1  Wärme- und Feuchtigkeitsschutz
Die Anforderungen der gültigen
Energieeinsparverordnung, sowie
DIN EN 4108 sind einzuhalten.  Wärmebrücken sind zu
vermeiden. Für nichttransparente Füllungen (Paneele)
in Fenstern und
Fensterwänden gelten die Anforderungen an leichte
Außenwände. Die geforderte Wärmeleitfähigkeitsgruppe
wird im
Leistungsverzeichnis gesondert angegeben. Die
Einwirkung von Schlagregen und Tauwasser ist so zu
begrenzen, dass Schäden (z.B.
unzulässige Minderung des Wärmeschutzes) vermieden
werden.  Lage und Anordnung von Dampfsperren und
Folien müssen dem
Stand der Technik, sowie den Angaben des
Systemherstellers entsprechen. Die Abdichtungen zum
Baukörper sind luft- und
feuchtigkeitsdicht, raumseitig dampfdicht herzustellen.
1.4.2  Wärmeschutz
Für die Bemessung der Fassadenbauteile hinsichtlich
des Wärmeschutzes sind die Vorgaben des
Wärmeschutznachweises nach
Energieeinsparverordnung verbindlich einzuhalten.
Insbesondere bei hinterlüfteten Fassaden sind
geeignete Trennlagen zwischen
Unterkonstruktion und Rohbau zu berücksichtigen, z.B.
Thermostop der Profilkonstruktionen sind
dementsprechend thermisch getrennt
auszuführen.
1.4.3  Dichtigkeit der Bauelemente
Auf eine gute Dichtigkeit der auszuführenden
Konstruktion wird besonderen Wert gelegt, nicht
zuletzt aus Gründen des Wärme- und
Schallschutzes.
1.4.4  Fugendurchlässigkeit
gemäß Klasse 3 nach DIN EN 12207 (Mindestprüfdruck 600
Pa).
1.4.5  Schlagregendichtheit
Klasse 9 A nach DIN EN 12208 (Mindestprüfdruck 600 Pa).
1.4.6  Winddruck / Windlast
Winddruck-/Windlastversuche der Fenster- und
Fassadenelemente müssen gemäß DIN EN 12210, Klasse B4,
nachgewiesen werden.

1.4.7  Feuchtigkeitsschutz
Bei der hinterlüfteten Fassade sind die Wärmedämmungen
der Luftfeuchte ausgesetzt. Es dürfen daher nur
wasserabweisende
Dämm-Materialien nach DIN 18165 verwendet werden.
1.4.8  Tauwasserfreiheit
Die Tauwasserfreiheit der Fassaden ist in Abstimmung
mit der Haustechnik/Bauphysik sicherzustellen und
nachzuweisen. Bei
Durchdringungen der thermischen Trennebene der
Glas-Fassaden, z.B. Schwertkonsolen etc., ist durch
den AN nachzuweisen, dass
die Wärmebrücken durch thermische Entkoppelung
ausreichend entschärft sind und innenseitig keine
Tauwasserbildung auftritt.
1.4.9  Entwässerung
Die Profile sind so auszubilden, dass die Abdichtungen
(Verglasungsrahmen etc.) nicht langzeitig unter der
Einwirkung von anfallendem
Kondensat, Niederschlags- oder Reinigungswasser
stehen. Alle Fälze sind entsprechend den
Verglasungsrichtlinien zu entwässern und
zu belüften. Alle Fenster- und Fassadenteile sind
indirekt und verdeckt liegend zu entwässern, um
Verschmutzungen durch ablaufendes
Wasser zu vermeiden.

1.4.10  nicht belegt

1.4.11  Schallschutz
Unter Berücksichtigung von DIN 4109 - Schallschutz im
Hochbau - sowie Beiblatt 1 zur DIN 4109, neueste
Ausgabe und VDI Richtlinie
2719, Schalldämmung von Fenstern, müssen die
anzubietenden Aluminiumkonstruktionen den im
Leistungsverzeichnis
vorgeschriebenen Schallschutz erbringen. Nachweise
sind nach DIN 4109 oder Baumusterprüfung zu erbringen.
Zur bestmöglichen
Schalldämmung und zur Verminderung der
Flankenschallübertragung sind Fußboden- bzw.
Brüstungs-, Decken- und
Trennwandanschlüsse sowie die Ausführung der
Elementstöße und die Verglasungsart sorgfältig zu
planen und auszuführen. Alle
Blechbekleidungen und flächigen
Metallprofilabdeckungen, z.B. Wetterbänke,
Stützenbekleidungen, Abdeckbleche, Attikahauben usw.,
sind nach DIN 18360, Zif. 3.1.5.11, wirksam zu
entdröhnen. Die Körperschall- Entdröhnung aller
horizontalen und geneigten
Blechflächen, z.B. Attiken, Fensterbänke, Blechpaneele
etc., ist durch Spachtelung oder Aufspritzen
sicherzustellen. Aufgeklebte
Antidröhnmaßnahmen sind nicht zugelassen.

1.4.12  Brandschutz
Dem baulichen Brandschutz, entsprechend der LBO sowie
eventuellen Ergänzungen durch die örtlichen
Genehmigungs-Behörden, ist
Rechnung zu tragen (Hochhäuser, Versammlungsstätten,
ASR usw.). Zu beachten sind eventuelle Forderungen an
die Bauteile,
Werkstoffe und Verankerungen im Brüstungsbereich nach
Brandverhalten gemäß DIN 4102.
Die Brandschutzanforderungen aus der Baugenehmigung
und des Brandschutzkonzeptes / Brandschutzgutachtens
einschl. RWA  sind
zu berücksichtigen. Sämtliche Konstruktionsteile,
Unterkonstruktionsteile und Wärmedämmmaterialien
müssen der *) DIN 4102
entsprechen. Eine Ausnahme bilden
Antidröhnbeschichtungen, Folienanschlüsse und
Fugenbänder (B 1). Es bestehen keine
besonderen Anforderungen an die Fassaden-Konstruktion
bzw. an die Verglasung.

1.4.13  Blitzschutz
Die Anschlüsse und Verbindungen müssen unter den
leittechnischen Grundsätzen des Ausschusses für
Blitzableiterbau abgestimmt
und hergestellt werden und der DIN EN 50164
entsprechen. Die hierfür erforderlichen Vorkehrungen
sind als Nebenleistung in den
Angebotspreis mit einzurechnen. Diese Nebenleistungen
umfassen z.B.Verbindung der Fassadenteile gem. DIN EN
62305 und DIN EN
50164 VDE 0185 : 2002 sowie, Einbauen von
Anschlussfahnen an die Fassadenbauteile (Attika,
Stahlbalkone, Glas- Metallfassaden
etc.) in Abstimmung mit dem AN Blitzschutzarbeiten;

1.4.14  Bauanschlüsse
Es muss generell gewährleistet sein, dass die
umlaufenden Bauanschlüsse durch geeignetes
Dichtmaterial (z.B. alukaschiertes
Butylband) von innen nach außen dampfdiffusionsdicht
angeschlossen werden. Von außen ist im
Horizontalbereich (Attika) zusätzlich
eine Feuchtigkeitssperre (1,5 mm Rhepanolfolie) zu
unterlegen. Die äußeren Anschlüsse seitlich, oben und
unten sind mit
dauerelastischen Fugen oder geeigneten Folien
abzudichten. Taschenbildung ist auszuschließen.
Folienstöße und Eckausbildungen
sind mit Quellschweißmittel dauerhaft zu verbinden.
Die Folien müssen mit einer Mindesthaftfläche von ca.
100mm Breite mittels
geeigneter Klebstoffe mit dem angrenzenden Baukörper
verklebt werden.

1.5.0  Konstruktion/ Material

1.5.1  Anforderungen an die Konstruktion
Statische Anforderungen
Die Konstruktion einschließlich der
Verbindungselemente müssen alle planmäßig auf die
einwirkenden Kräfte aufnehmen und an die
Tragwerke des Baukörpers abgeben können. Hierbei
dürfen keine Kräfte aus dem Rohbau auf Fenster und
Fassaden einwirken.
Alle Verbindungen, Befestigungen müssen so konstruiert
sein, dass ein Toleranzausgleich gegenüber dem Rohbau
möglich ist.
Die Befestigungsmittel dürfen temperaturbedingte
Dehnungen nicht behindern. Sie müssen geräuschfreie
Aufnahme der Dehnung an
Bauanschlüssen und Stößen ermöglichen.
Bauwerksbewegungen, Setzungen des Rohbaus und
absehbare Formänderungen sind
durch geeignete Bauanschlüsse zu berücksichtigen.
Konstruktionsdichtungen
Alle Dichtungsprofile müssen aus EPDM und
auswechselbar sein. Für Fenster wird mindestens eine,
in einer Ebene vierseitig,
umlaufende Dichtung vorgeschrieben. Die Ecken müssen
dauerhaft dicht sein.
Entwässerung und Dampfduckausgleich
Falze und Kammern, in die Niederschlagwasser
eindringen kann, müssen durch geschützte Schlitze
(z.B. Abdeckkappen aus
Aluminium im Farbton der Fenster beschichtet)
entwässert werden.
1.5.2  Materialien
Legierungsbleche in Aussenbereichen: Alle LM-Bleche
sind in der Legierung AIMg1 F 15 halbhart oder AlMg3
deko gem. DIN 1725,
Sonderplan, doppelt gerichtet, Eloxalqualität (EQ)
nach DIN Blechdicke 3,0 mm (Qualität Fassadenplan)
auszuführen.
Stahlteile
Stahlteile haben DIN 18800 und DIN EN ISO 1461 zu
entsprechen. Wandstärken ab 4 mm sind feuerverzinkt,
mit Mindestschichtauflage
von 100 Mikrometer, zu liefern. Wandstärken unter 4 mm
können aus sendzimirverzinkten Stahlblechen
hergestellt werden. Der
Korrosionsschutz ist entsprechend DIN 55928
auszuführen.
Grundsätzlich sollten keine Konstruktionen zur
Anwendung kommen,
die ein Verschweißen auf der Baustelle notwendig
machen.
Müssen jedoch Stahlteile verschweißt werden, so sind
diese unmittelbar nach dem Schweißen mit der
Drahtbürste zu reinigen und mit
Kaltzinkfarbe zu streichen.
Statisch beanspruchte Bauteile aus Stahl (St 37/
S235JR) sind nur an Flächen möglich, die nach dem
Einbau zugänglich bleiben und
entsprechend DIN 55928 gegen Korrosion geschützt
werden.
Die Berührungsflächen von Bauteilen aus Leichtmetall
mit Bauteilen aus Stahl oder anderen Baustoffen sind
vor dem Zusammenbau
durch geeignete Trennlagen gegen Elektrolytbildung zu
schützen.

Zusammenbau von Aluminium mit anderen Werkstoffen
Der Zusammenbau mit einwandfrei feuerverzinktem Stahl
(DIN EN ISO 1461), sowie rostfreiem Edelstahl, z.B.
austenitischer
CrNiMo-Stahl (1.4401) oder CrNi-Stahl (1.4301) ist
unbedenklich. Hinweise enthält auch das Merkblatt über
die Ausführung von Metall-
Dächern des ZVSHK, St. Augustin. Der Zusammenbau mit
Kupfer, Baustahl und Schwermetallen ist ohne einen
entsprechenden
Anstrich unzulässig. In diesem Fall sind geeignete
Zwischenlagen z.B. aus EPDM oder Teflon  erforderlich.
Verbindungen
Tragende Befestigungsmittel wie Schrauben, Bolzen und
dergleichen, müssen aus nichtrostendem Stahl oder
Aluminium bestehen. Für
Außenwandbekleidungen gilt die DIN 18516. Belastete
Schraubverbindungen in dünne Wandungen von
Aluminiumprofilen müssen z.B.
durch Füllstücke, Muttern, oder Gewindenieten
verstärkt werden.  Bei geklemmten Verbindungen müssen
Sicherungen gegen
selbsttätiges Lösen angebracht werden.
Verbindungsmittel im Aussenbereich wie Dübel und
Schrauben, etc. sind ebenfalls aus
Edelstahl V4A herzustellen.
Dichtungen
Konstruktionsfugen, Baukörperanschlüsse und sonstige
Abdichtungen sind mit ozon-, witterungs-,
alterungsbeständigen,
temperaturfesten Materialien auszubilden. Für
Dichtprofile sind elastomere Werkstoffe, vorzugsweise
APTK/ EPDM zu verwenden. Die
Qualität muss DIN 7863 entsprechen. Dichtprofile
müssen in Beschaffenheit, Abmessung und Gestaltung dem
vorgesehenen
Spritzbare Dichtungen
Dichtstoffe müssen in ihren Eigenschaften dem
Verwendungszweck entsprechen (DIN 18 361 und DIN 18
540). Sie dürfen nach DIN 52
452 keine aggressiven Bestandteile beinhalten und
müssen mit angrenzenden Stoffen verträglich sein. Die
Verarbeitungsvorschriften
der Hersteller sind unbedingt einzuhalten Die
Fugenbreiten werden auf 10 mm im sichtbaren Bereich
eingeschränkt. Breitere Fugen
sind durch Zusatzteile bzw. Verkleidungen auf das max.
zulässige Fugenmaß von 10 mm zu reduzieren.
Bewegungsfugen sind
besonders zu berücksichtigen. Die Verfugungen sind
auszuführen mit Zweikomponenten- Dichtungsmassen aus
Polysulfid oder
Einkomponenten-Dichtungsmassen aus
Polyurathan-Kautschuk mit einer Dauerdehnfähigkeit von
mind. 25 % der ursprünglichen
Fugenbreite.
Die Fugenbreite und Dicke ist entsprechend DIN 18 540
und "Tabelle 3 -Mindestfugenbreiten b für
Anschlussfugen mit spritzbarem
Dichtstoff" aus"Leitfaden zur Montage", (Hrsg:
RAL-Gütegemeinschaften, Frankfurt/ M), auszuführen.
Die Merkblätter der
Dichtmittel-Hersteller sind zu beachten.

1.6.0  Oberflächen:
Oberflächenbehandlung von Metallen
Es kommen verschiedene Farbtöne gem. 3.0 Farbkonzept
zur Anwendung.
Die endgültige Festlegung erfolgt nach Bemusterung. Es
wird Wert auf die Mängelfreiheit (Kratzer, Dellen
usw.) von Profilen, Blechen
etc. gelegt. Daher sind besondere Anstrengungen zu
unternehmen, um solche Schädigungen zu vermeiden.
Unterschiedliche
Lieferformen wie Profile, Bleche, Bänder etc. sind
farblich aufeinander abzustimmen. Es ist nachzuweisen,
dass nur ein Lacksystem mit
einer einheitlichen Rezeptur von nur einem Hersteller
zur Ausführung kommt, damit eine einheitliche Optik
gewährleistet ist. Für
Farbbeschichtungen sind Ur-Muster für den jeweiligen
Farbton gemäß "3.0 Farbkonzept" festzulegen und beim
Bauherrn zu hinterlegen.
Für Eloxaltöne sind mindestens zwei Grenzmuster
festzulegen und beim Bauherrn zu hinterlegen, welche
den zulässigen
Schwankungsbereich definieren.
Alle sichtbaren Aluminium-Beschläge
sind im Farbton der Fenster herzustellen/ bzw. zu
eloxieren.

Beschichtungen:
Farbbeschichtung Aluminium
Die Farbbeschichtung auf Pulver-Basis ist bei einer
Einbrenndauer von 180° bis 190° C auszuführen.
Schichtdicke: 70 µ als mittlere
Schichtdicke, + 10 µ Glanzgrad bei 60° Messwinkel: ca.
70 % Die Verarbeitungsvorschriften des Systeminhabers
sind zu beachten. Es
können je nach Farbkonzept und Bemusterung auch
Sonderfarbtöne, RAL-Farbton  PU-beschichtet oder
schwarzes Eloxal zur
Ausführung kommen. Die Oberfläche muss absolut UV-
beständig sein und rückstandsfrei  verarbeitet werden.

1.8.0  entfallen

1.9.0  Baumontage - Nebenleistungen
Maße und Maßaufnahme am Bau. Der Auftragnehmer ist
verpflichtet, eine Maßaufnahme am Bestandsgebäude
durchzuführen.

Befestigungsmittel
Alle zur Montage erforderlichen Befestigungsmittel
sind in die Einheitspreise mit einzukalkulieren. Der
Auftragnehmer hat die Größe,
Lage und Einteilung der Befestigungsmittel
eigenverantwortlich zu ermitteln.
Anschlüsse und Abdichtungen
Die Anschlüsse und die Abdichtungen zum Baukörper
müssen den bauphysikalischen Anforderungen
entsprechen, d.h. Anforderungen
aus Wärmeschutz, Feuchtigkeitsschutz, Schallschutz und
Fugenbewegung sind zu beachten.  Bei der Abdichtung
der Anschlussfugen
mit elastischen Dichtstoffen sind die
Anwendungshinweise der Hersteller zu beachten. Bei der
Festlegung der Fugenbreite ist die
zulässige Gesamtverformung des Dichtstoffes zu
berücksichtigen.  Bei Abdichtung der Fenster und
Fassaden zum Baukörper mit
Bauabdichtungsfolien ist DIN 18531, DIN 18533 und DIN
18534 zu beachten.
Wird die Bauabdichtungsfolie verklebt, so müssen die
Klebeflächen frei von Verunreinigungen und
Fremdstoffen sein. Lufteinschlüsse
an den Klebeflächen müssen vermieden werden. Die
Angaben des Herstellers sind zu beachten.

1.10.0  Bauablauf

Terminplanung:
Im Auftragsfalle ist ein Terminablaufplan auf der
Grundlage der vorgegebenen Rahmentermine zu erstellen.
Welcher unter
Berücksichtigung der Vorlaufzeiten für die Demontage,
Entsorgung, Zwischenlagerung, Werkplanung,
Plangenehmigung,
Materialbeschaffung unter Berücksichtigung von
Produktion sowie für die evtl. notwendigen
Zustimmungen im Einzelfall den Zeitbedarf
von der Auftragserteilung bis zum Montagebeginn und
der jeweiligen Montagedauer darstellt.

Logistik und technischer Bauablauf:

Bestandteil des Leistungsverzeichnisses ist ein
Lageplan mit Eintragung der Zufahrten und möglicher
Lagerplätze. Die
Angebotsbewertung/ Auftragsvergabe berücksichtigt auch
den vom AN zu erstellenden Ablaufplan der
Fassadenmontage  bzw.
-demontage, insb. im Hinblick auf Realisierbarkeit bei
laufenden Teilbetrieb.
Es sollten die fertigungstechnischen Möglichkeiten,
die Lagerkapazitäten im Werk und die beabsichtigte
Lagerung an der Baustelle
sowie die Vorstellungen zu den Liefer- und
Montageintervallen deutlich gemacht werden. Der Bieter
muss die Örtlichkeit in Augenschein
nehmen und u.a. die zur Verfügung stehenden
Materiallagerflächen und Zufahrtswege berücksichtigen.
Der AG ist an einer hohen
Vorfertigungsstufe der Fassadenelemente und einem
entsprechend schnellen Montageablauf interessiert.

*Hinweis*
2.0  Zeichnungs- und Unterlagenliste

Architektur:

Grundrisse:
TK Karlsruhe FZKG 831 Brauerstr. 6 1. OG
Belegungsplanung-Stellwände
TK Karlsruhe FZKG 831, Brauerstr. 6 3. OG aktuell
TK Karlsruhe FZKG 831, Brauerstr. 6 4. OG
Belegungplanung - aktuell
TK Karlsruhe FZKG 831, Brauerstr.6 5. OG aktuell
TK Karlsruhe FZKG 831, Brauerstr.6 EG aktuell
TK Karslruhe FZKG 831, Brauerstr.6 2. OG aktuell
2024-04-26 - Karlsruhe, Brauerstr. 6 - Dachaufsicht
2024-07-02 - Karlsruhe, Brauerstr. 6 - FZKG 831 - 1.OG
Belegungsplan
2024-07-02 - Karlsruhe, Brauerstr. 6 - FZKG 831 - 2.OG
Belegungsplan
2024-07-02 - Karlsruhe, Brauerstr. 6 - FZKG 831 - 3.OG
Belegungsplan
2024-07-02 - Karlsruhe, Brauerstr. 6 - FZKG 831 - 5.OG
Belegungsplan
2024-07-02 - Karlsruhe, Brauerstr. 6 - FZKG 831 - EG
Belegungsplan
Ansichten:
102879 Ansicht PR-Fassade, Innenhof Südost, Südwest
102880 Ansicht Südost (Brauerstr.)_klein
102883 Ansicht Nord (Lessingstr.)_klein
102884_Ansicht Südwest (Passage)_klein
Karlsruhe, Brauerstr. 6 - FZKG 831 - 1.UG
Belegungsplanung
Karlsruhe, Brauerstr. 6 - FZKG 831 - 4.OG
Belegungsplanung
TK-Immobilie Karlsruhe Außenanlagenplan 1997

Detailpläne: g:m
250707_Fensterdetail-Fensterflügel
250707_Fensterdetail-Festverglasung

g:m Massenansichten:
GM_Massen_102880 Ansicht Südost (Brauerstr.)_klein
GM_Massen_102883 Ansicht Nord (Lessingstr.)_klein
GM_Massen_102884_Ansicht Südwest (Passage)_klein

*Hinweis*
3.0  Farbkonzept

Fenster- Elemente

1.0 Wetterschenkel und Ersatzteile etc.

Ausführungsstandards

Aluminiumoberflächen:
Pulverbeschichtung im RAL-Farbton der Bestandsfassade
HWF (Hochwetterfest).

### Titel 1 Schlosserarbeiten

#### Abschnitt 1.1 Demontage der Stahlrundrohre

**1.1.1 De- und Remontage der Rohrkonstruktionen**
De- und Remontage der Rohrkonstruktionen

Die außen an den Fenstern montierten Stahlrohre müssen
vor Beginn
der Verfugungsarbeiten demontiert werden.
Nach der Fertigstellung der Dichtfugen müssen die
Rohre wieder
montiert werden.

Im Zuge dieser Arbeiten müssen die Konsolverstärkungen
Position
2.2.1 vorgenommen werden.

Bild Anlage 4 IMG_3
Menge: 142,000 St

#### Abschnitt 1.2 Ertüchtigung der Stahlrundrohre außen

**1.2.1 Liefern und montieren von Rohrkonsolen**
Liefern und montieren von Rohrkonsolen

Die außen an den Fenstern vormontierten Stahlrohre
sollen der
Absturzhemmung dienen. Die Rohre müssen für eine
Anpralllast von 1,0 KN verstärkt werden.

Bild Anlage 6 Rohrkonsole
 Es müssen Konsolen an den
Außsenseiten der Fensterpfosten  geliefert und
montiert werden.

Die Außenschale der Holz-Aluminiumfenster darf nicht
direkt  belastet
werden.
Aus diesem Grund müssen außen in die  Aluminiumdeckschalen
Durchgangslöcher gebohrt werden.
Die Konsolen werden mittels Edelstahl-Stockschrauben
in den
Fensterpfosten im Holz verschaubt. Mit Kontermuttern
werden
dann die Konsolen verschraubt.

Bild Anlage 5 Stockschraube mit Kontermuttern

Die Abstände der Geländerrohre und Konsolen zum
Fenster,
müssen so gering wie möglich gehalten werden, um die
Fuktion der
Raffstore nicht zu behindern.
Menge: 324,000 St

### Titel 2 Fensterbauarbeiten

#### Abschnitt 2.1 Einstellung der Drehkippbeschläge

**2.1.1 Einstellung der Drehkippfensterbeschläge**
Einstellung der Drehkippfensterbeschläge

Vor Beginn der Verfugungsarbeiten müssen die
Drehkippbeschläge eingestellt werden.

Beschlagseinstellung und Wartung der Beschläge
Bild Anlage 1 20250630_105127

Bild Anlage 2 20250630_105146

Bild Anlage 3 20250630_111500

Die Roto-Drehkipp-Beschläge müssen vor den
Verfugungsarbeiten auf Leichtgängigkeit geprüft werden.
Die Beschläge müssen mit geeigneten säurefreien
Beschlagsfetten
(Ölen) geschmiert werden.
Menge: 254,000 St

**2.1.2 Fensterflügel Klotzen**
Fensterflügel Klotzen

Sollten sich die Flügel im vorderen Bereich zu stark
gesenkt haben,
muss die Verklotzung der Verglasung angehoben werden.
Menge: 30,000 St

#### Abschnitt 2.2 Verfugung der Fensterelemente außen

*Hinweis*
Äußere Verfugung der Isolierglasscheiben

Die Verfugung muss nach IVD-Merkblatt Nr. 3-1
Konstruktive Ausführung und Abdichtung von Fugen
ausgeführt werden.

Der Fugengrund zwischen den Glasscheiben und den
Aluminium
Vorsatzschalen müssen gereinigt und ggf. geprimert
werden. Der
Dichtstoff muss für die Versiegelung der Verglasung von
Holz-Aluminiumfenster geeignet sein.
Die Verträglichkeit der zu verwendeten Dichstoffe mit
dem
Randverbund und Laminierung der Isolierglasscheiben
muss
gewährleistet sein. (Weichmacher frei)
Eine Einweisung durch den Dichtstoffhersteller muss
auf der Baustelle
mit Anwesenheit des Auftragnehmer und Vertreter des
Bauherren
duchgeführt werden.

Die Bestimmungen der Techniker-Krankenkasse sind
einzuhalten.

**2.2.1 Verfugung**
Verfugung

Herstellen der äußeren Verglasungsfuge zwischen
den PU-beschichteten Aluminium-Außenschalen der
Holz-Aluminium-Fenster und der äußeren Glasscheiben.

Die Vorbereitung des Fugengrundes muss mit
rückstellsicheren
Rundschnur ausgestopft werden. Die Fuge muss gereinigt
und
je nach Art des Dichtstoffes geprimert werden.
Menge: 2500,000 m

#### Abschnitt 2.3 Montage von Wetterschenkel

**2.3.1 Aluminium Wetterschenkel**
Aluminium Wetterschenkel

Liefern und montieren von Wetterschenkel außen an der
unteren
Tropfkante der Fensterflügel.

Stangpressprofil Schüco Art.Nr. 125120 oder
gleichwertig

angebotenes Fabrikat
....................................................

Länge der Wetterschenkel circa 700 mm

Oberfläche im RAL-Farbton der Fensterelemente
beschichtet.
Die Anschnitte müssen beschichtet sein.

Mittels Edelstahl -Blechschrauben am unteren Rahmenschenkel
verschraubt. Beim Bohren der Befestigungslöcher
muss der Bohrer in der Tiefe begrenzt werden, damit
die Glaskante
nicht beschädigt wird.
Menge: 284,000 St

### Titel 3 Administrative Leistungen

#### Abschnitt 3.1 Regiekosten

*Hinweis*
Leitbeschreibung Stundenlohnarbeiten

Leitbeschreibung Stundenlohnarbeiten
Für Änderungen geringen Umfangs und unvorhergesehne
Arbeiten sowie ggf. Beihilfe, gelten nachfolgende
Stundensätze. Stundenlohnarbeiten müssen von der
Bauleitung angeordnet sein.
Die Arbeiten müssen täglich von der Bauleitung auf
durchlaufend nummerierten Stundenlohnzetteln bestätigt
werden.
Verspätet vorgelegte Berichte werden nicht mehr
anerkannt !
Die nachfolgend aufgeführten Stundensätze gelten
einschl. aller Zuschläge wie Auslösungen, Trennungs-,
Wege- und Unterkunftsgelder, Reisekosten,
Wochenendfahrten u.ä..
Bei den Gerätekosten wird das Bedienpersonal seperat
abgerechnet. Die Kosten für den Transport, Vorhaltung,
Reparatur, Betriebsstoffe etc. müssen enthalten sein.
Das Vorhalten der Arbeitsgeräte ist mit den
Stundensätzen abgegolten.
Polier- und Aufsichtsstunden werden nicht gesondert
vergütet.
Nachfolgende Stundensätze sind geschätzt, die
Einheitspreise gelten unabhängig von der Anzahl der
anfallenden Stunden.
Hinweise:
Zur korrekten Wertung des Angebotes sind die
Stundensätze aller angefragten beruflichen
Qualifikationsstufen anzubieten, auch wenn der Bieter
über die eine oder andere in seinem Betrieb derzeit
oder überhaupt nicht verfügt.
In diesem Fall ist die nächst höhere verfügbare
Gehaltsstufe anzubieten !

**3.1.1 Vorarbeiter**
Menge: 30,000 h

**3.1.2 Spezialfacharbeiter**
Menge: 30,000 h

**3.1.3 Helfer**
Menge: 30,000 h

#### Abschnitt 3.2 Reinigung der Fenster

*Hinweis*
Reinigung der Fenster

Die in Folge aufgeführten zusätzlichen Reinigungen
sind zusätzlich als
End- und Feinreinigung auf Anordnung der Bauleitung
auszuführen.

Verwendung von abrasiven Reinigungsmittel (Scheuer
-Pulver und
-Schwamm, Stahlwolle etc.) sowie Verwendung von
Rasierklingen ist
strengstens untersagt.

1.  Reinigung von organisch beschichtetem Aluminium
(Pulverlack)
nach GRM-Reinigungsklasse Z 6

1) Abwaschen mit Wasser, Netzmittel und weicher Bürste
zur
Entfernung der losen und leichthaftenden
Verschmutzungen
2) entfallen
3) Abwaschen der Reinigungsrückstände
4) Nachwaschen mit klarem Wasser
5) Aufbringen eines Konservierungsmittels auf
Wachsbasis
6) Abpolieren der Oberfläche um ein gleichmäßiges
Erscheinungsbild
zu erhalten.

2. Reinigen und Aufbereitung beschichteten Oberflächen
Aufbereitung und Reinigung der Fenster.

Innenanwendung:
Im Normalfall können Innenteile einfach durch
periodisches Abreiben
mit einem weichen Lappen reingehalten werden.
Innenteile, die
längere Zeit nicht gereinigt worden sind, können mit
neutralem
Reinigungsmittel und einem weichen Lappen sowie
nachfolgendem Abwaschen mit klarem Wasser gereinigt
werden. Ein
abschließendes Polieren mit einem trockenen, weichen
Lappen gibt
den Innenteilen ein neuwertiges Aussehen.

Außenanwendung:
Die Reinigungsfrequenz für Bauteile, die der äußeren
Atmosphäre
ausgesetzt sind, richtet sich in der Praxis nach der
Art der Teile sowie
der Aggressivität der Atmosphäre.

Bei Außenanwendungen, wo großer Wert auf dekoratives
Aussehen
und die
Schutzfunktion gelegt wird, z.B. Vordächer, Eingänge,
Ladenfronten,
etc. sollte einmal wöchentlich gereinigt werden. In
diesem Fall, das
heißt bei regelmäßiger Reinigung, ist es möglich,
sauberes Wasser mit
einem Wildleder zu verwenden und nachher mit einem
trockenen,
weichen Lappen abzuwischen.

Fensterrahmen und -bänke, Fassadenverkleidungen und
andere Teile
müssen in regelmäßigen Abständen gereinigt werden,
wobei für die
Festsetzung dieser Intervalle die Aggressivität der
Atmosphäre nebst
der Fassadenkonstruktion berücksichtigt werden muss.
Die Reinigung
wird am besten mit neutralen, synthetischen
Waschlösungen
vorgenommen, wobei ein Lappen, Schwamm, Wildleder oder
eine
weiche Bürste verwendet werden soll. Anschließend mit
klarem
Wasser abspülen und trockenreiben.

Starke Verschmutzungen sind mit leicht schmirgelnd
wirkenden
Reinigungsmitteln oder Faservliesen, die
feingemahlene, neutrale
Poliermittel enthalten, zu entfernen.

Werden die Bauteile nach der Reinigung konserviert, so
ist darauf zu
achten, dass nur ein hauchdünner, wasserabweisender
Film
zurückbleibt. Dieser darf nicht vergilben, nicht
staub- und
schmutzanziehend wirken und zu keinen schillernden
Erscheinungen
führen.
Wachse, Vaseline, Lanoline und ähnliche Stoffe sind
nicht geeignet.

Mehrzweckreiniger müssen den selben Anforderungen
entsprechen.
Sodalösungen, Laugen, Säuren sind unbedingt zu
vermeiden. Ebenso
dürfen zur Reinigung auf keinen Fall kratzende Mittel
verwendet
werden.

3.  Glasreinigung innen und außen

1) Einwaschen mit netzmittelhaltigem Wasser
2) Abziehen
3) Ecken und Kanten nachledern
4) Eventuell auf angrenzende Bauteile ablaufendes
Schmutzwasser
beseitigen

4.  Erreichbarkeit

Unter der Position 4 sind Fassaden-Höhenzugänge
ausgeschrieben.
Sollte diese Leistung beauftragt werden,
könnte im Rahmen der Nutzungverlängerung die Rüstung
mit
verwendet werden. Ansonsten sind zusätzlich
erforderliche Bühnen
und Hubkörbe sind einzurechnen. Für die Ausführung der
Reinigungsarbeiten sind Hubarbeitsbühnen einzuplanen.
Die Kosten
hierfür (An- und Abtransport, Auf- Um- und Abbau) sind
einzurechnen.

5.  Personen- und Umgebungsschutz

Im Angebot sind Maßnahmen zum Schutz von Personen und
Umgebung vorzusehen.

**3.2.1 Reinigung der Innenseite der Fenster**
Menge: 1,000 psch

**3.2.2 Reinigung der Aussenfassade**
Feinreinigung der Aussenseite von
Aluminiuml-Glasfassaden,
Blechfassaden, Fensterelemente,  Sonnenschutz und
Glas- Fassaden
im Zuge des Gerüstabbaus.

Zusätzlich erforderliche Bühnen und Hubkörbe sind
einzurechnen.
Menge: 1,000 psch

#### Abschnitt 3.3 Technische Bearbeitung

**3.3.1 Aufmass**
Aufmass

In diese Position ist der Aufwand für das Aufmaß, für
die Planung
Sanierung der Holz-Aluminium-Fensterelemente
einzurechnen.
Die vor beschriebenen Reparatur-Isolierglasscheiben
müssen
durch den beauftragten Unternehmer eigenverantwortlich
gemessen
werden.
Menge: 1,000 psch

**3.3.2 Werks- und Montageplanung**
Werks- und  Montageplanung

In diese Position sind die Kosten für Werks- und
Montage- planung
einzusetzen.
Der Auftragnehmer muss sofort nach Auftragserteilung
Zeichnungen über seine Fertigungs- und Montagearbeiten

Anfertigen und in dreifacher Ausfertigung dem
Architekten und
Fassadenplaner zur Prüfung und Genehmigung
einzureichen(lt. DIN
18360 Abschnitt 3.1.1.3). Bei  nicht genehmigten
Ausführungen geht
das Risiko zu Lasten des Auftragnehmers. Sie bedürfen
der Freigabe
durch den Auftraggeber. Aus den Darstellungen müssen
Konstruktion,
Maße, Einbau, Befestigung und Bauanschlüsse der
Bauteile erkennbar
sein. Die in den Leitdetails dargestellten
Profilabmessungen
(Ansichtsbreiten) sind bindend.  Die erforderlichen
Glasdicken sind in
der Ausschreibung statisch nicht nachgewiesen. Der
Nachweis ist
durch den Auftragnehmer zu erbringen. Für die Gläser
ist eine prüfbare
Statik zu erbringen.
Weiter müssen für die Gläser auch für die im Gebrauch
zu erwartende
Schlagbschattung eingenverantwortlich Stressanalyen
(Klimalastberechnungen) erstellt werden.
Entsprechend der Berechnungen muss der Unternehmer die
Vorkehrungen (Kanten schleifen, Verwendung ESG HF,
TVGHF)
eigenverantwortlich zu wählen.
Menge: 1,000 psch

**3.3.3 Standsicherheitsnachweis**
Standsicherheitsnachweis

Statischer Nachweis / Standsicherheitsnachweis für
die Absturzhemmung (Stahlrundrohre vor den Fenstern)
sowie
aller Einbauelemente einschließlich Verglasungen, und
deren
Unterkonstruktionen.

Der prüfbare statische Nachweis
/Standsicherheitsnachweis über die
Einhaltung sämtlicher statischer Forderungen ist in
schriftlicher Form
(3-fach ) vor Montagebeginn vorzulegen und dem
Prüfstatiker zur
Prüfung einzureichen.
Menge: 1,000 psch

### Titel 4 Fassaden-Höhenarbeitsplätze

*Hinweis*
Architektur
Alle Zeichnungen sind unmaßstäblich auf DIN A 3
verkleinert, dem
Leistungsverzeichnis als PDF-Datei beigefügt.

Architektenzeichnungen:
Grundrisse:
TK Karlsruhe FZKG 831 Brauerstr. 6  1. OG
Belegungsplanung-Stellwände

TK Karlsruhe FZKG 831, Brauerstr. 6 3. OG aktuell

TK Karlsruhe FZKG 831, Brauerstr. 6 4. OG
- Belegungplanung - aktuell

TK Karlsruhe FZKG 831, Brauerstr.6 5. OG aktuell
TK Karlsruhe FZKG 831, Brauerstr.6 EG aktuell
TK Karslruhe FZKG 831, Brauerstr.6 2. OG aktuell
2024-04-26 - Karlsruhe, Brauerstr. 6 - Dachaufsicht
2024-07-02 - Karlsruhe, Brauerstr. 6 - FZKG 831 - 1.OG
Belegungsplan
2024-07-02 - Karlsruhe, Brauerstr. 6 - FZKG 831 - 2.OG
Belegungsplan
2024-07-02 - Karlsruhe, Brauerstr. 6 - FZKG 831 - 3.OG
Belegungsplan
2024-07-02 - Karlsruhe, Brauerstr. 6 - FZKG 831 - 5.OG
Belegungsplan
2024-07-02 - Karlsruhe, Brauerstr. 6 - FZKG 831 - EG
Belegungsplan
Ansichten:
102879 Ansicht PR-Fassade, Innenhof Südost, Südwest
102880 Ansicht Südost (Brauerstr.)_klein
102883 Ansicht Nord (Lessingstr.)_klein
102884_Ansicht Südwest (Passage)_klein
Karlsruhe, Brauerstr. 6 - FZKG 831 - 1.UG
Belegungsplanung
Karlsruhe, Brauerstr. 6 - FZKG 831 - 4.OG
Belegungsplanung
TK-Immobilie Karlsruhe Außenanlagenplan 1997

*Hinweis*
Baubeschreibung

Das Bauvorhaben liegt im Kreuzungsbereich der
Gartenstraße zur
Brauerstraße.Lagerflächen für Materialien sind kaum
vorhanden. Alle
Bauteile müssen "just in time" angeliefert werden.

Verkehrrechtliche Klärung sowie erforderliche
Absperrungen sind mit
dem Amt zuklären. Antragstellung und Behördengänge
sind Leistung
des Auftragnehmers und in die Einheitspreise
eingerechnet werden.

Eine Besichtigung der örtlichen Situation hat vor
Abgabe des
Angebotes durch den Bieter zu erfolgen. Der Termin ist
mit der
Objektüberwachung/AG zu vereinbaren. Unterlässt der
Bieter die
Vorerkundung der örtlichen Situation, kann er sich
später nicht auf
dadurch fehlende Information berufen.

Die anzubietende bzw. zu erbringende Leistungen
umfassen, auch
soweit im Leistungsbeschrieb nicht ausdrücklich
erwähnt, immer das
Liefern, Abladen und Montieren/Einbauen bzw.
Abbrechen/Ausbauen,
Laden und Entsorgen in fachgerechter,
gewerkeschnittstellenfertiger
Ausführung.
Krankosten zum Verbringen der Bauteile an den
Einbauort sind in die
Einheitspreise einzurechnen und werden nicht extra
vergütet.

Es muss inhalb von vier Wochen nach Beauftragung der
Glaserarbeiten ein Montagekonzept erstellt werden.

Deckenlasten:
Oberhalb der Tiefgarageneinfahrt Achse 13-14/15
Südseite (Ecke
Brauerstrasse-Passage) kann das Gelände nur mit
verminderter Achslast belastet werden. (max 3,5 to)

*Hinweis*
3.0 Alternativen der Höhenarbeitsplätze

Es bleibt dem Bieter überlassen sich für vollflächige
Gerüste,
Teilgerüste oder Fassadengondeln zu entscheiden.

Es wird von einer 3 monatigen Ausführungszeit
ausgegangen.

[ a ] Gerüst vollflächige Vorhaltung auf allen
Fassadenseiten
gleichzeitig

[ b ] Teilgerüste

[ c ] Fassadengondeln

[ d ] Hubbühnen

Wobei auf die Verkehrssicherheit zu achten ist egal
für welche
Alternative Sie sich entscheiden, zu achten ist.

Auf Schutz der Fußgänger und Straßenverkehr ist zu
achten.
Behördengänge für Umleitungen und Sperrungen im
Kreuzungbereich
und Fußgängergehweg sowie Vorhaltung der Absperrbaken
sind in die
Einheitspreise einzurechenen.

Die Rüstung muss während den Montagezeiten stehts
sauber sein
Absperrbänder, Folien und Montagematerialien dürfen
nicht auf die
Verkehrswege fallen.

#### Abschnitt 4.1 Höhenarbeitsplätze

*Hinweis*
2.1 Geltungsbereich und Ausführungsgrundlage

Der sachliche Geltungsbereich ergibt sich aus
ATV/DIN 18451 - Gerüstarbeitensowie DIN EN 12811-1 :
2004-01.

Die technische Ausführung ergibt sich aus der
genannten ATV
wie aus den im Folgenden aufgeführten Regelwerken.
Ergänzend zu den in VOB, Teil C aufgeführten Normen
gelten:
DIN 685 - Geprüfte Rundstahlketten
DIN EN 280 - Fahrbare
Hubarbeitsbühnen - Berechnung - St
ndsicherheit; Bau;
Sicherheitsanforderungen und
Prüfung
DIN EN 13374 - Temporäre Seitenschutzsysteme -
Produktfestlegungen und
Prüfverfahren
DIN EN 13377 - Industriell gefertigte Schalungsträger
aus Holz - Anforderungen,
Klassifizierung und Nachweis
DIN EN 13411-5 - Endverbindungen für Drahtseile aus
Stahldraht -
Sicherheit - Teil 5: Drahtseilklemmen
mit U-förmigem Klemmbügel (einschl.
Anlage prA1: 2008)
DIN EN 13414-1 - Anschlagseile aus Stahldrahtseilen
- Sicherheit - Teil 1: Anschlagseile für
allgemeine Hebezwecke (einschl.
Anlagen A1: 2005, und prA2: 2008)
DIN EN 15113-1 - (Norm-Entwurf) Vertikale Schalungen
- Teil 1: Leistungsanforderungen,
Entwurf, Konstruktion und Bewertung
DIN VDE 0682-742 - Hubarbeitsbühnen zum Arbeiten an
unter Spannung stehenden Teilen bis
AC 1000 V und DC 1500 V
ISO 18893 - Fahrbare Hubarbeitsbühnen -
Sicherheitsgrundlagen, Prüfung,
Wartung und Betrieb

Darüber hinaus sind mit Vorrang die Regeln des
Hauptverbandes der gewerblichen
Berufsgenossenschaften zu
beachten:
BGR 179 - Einsatz von Schutznetzen
BGI 663 - Handlungsanleitung für den Umgang
mit Arbeits- und Schutzgerüsten
BGI 825 - Auswahl und Einsatz von
Transportbühnen bei Bauarbeiten

Darüber hinaus zu beachtende technische Regeln:
Güteschutz:
RAL-RG 637 - Stahlgerüstbau, Gütesicherung

Soweit in der Leistungsbeschreibung auf Technische
Spezifikationen, z. B. nationale Normen, mit denen
Europäische Normen umgesetzt werden, europäische
technische Zulassungen, gemeinsame technische
Spezifikationen, internationale Normen, Bezug genommen
wird,
werden auch ohne den ausdrücklichen Zusatz: "oder
gleichwertig", immer gleichwertige Technische
Spezifikationen
in Bezug genommen.

2.2 Angaben zu Stoffen und Bauteilen

2.3 Angaben zur Ausführung

Der Auftragnehmer hat sich vor Arbeitsausführung über
die
genaue Lage von Hindernissen, wie Leitungen,
Vermarkungen
u. dgl. zu informieren. Notwendige Umlegungen sind
rechtzeitig
vom Auftragnehmer zu beantragen.
Es wird ein tragfähiger Untergrund mit Unebenheiten im
Bereich von +/-10 cm bereitgestellt. Bedenken
hinsichtlich des
Untergrundes, der vorgesehenen Ausführung und der
Möglichkeit der Verankerung und Abstützung sind dem
Auftraggeber unverzüglich mitzuteilen.

Sofern im Leistungsverzeichnis nicht näher beschrieben,
verpflichtet sich der Auftragnehmer vor Ausführung der
Leistung, sich vor Ort mit dem Auftraggeber
abzusprechen, um
den Gerüstaufbau nach den Belangen der am Bau
Beteiligten
zu gewährleisten.

Die Fassaden-, Raum- und Schutzgerüste sind zu
kennzeichnen mit dem Namen der aufstellenden Firma
einschl.
ihrer Telefonnummer sowie des flächenbezogenen
Nutzungsgewichtes.

Pro Gerüstseite soll ein Montagepunkt für einen
Schwenkarmaufzug angegeben werden. Das Gerüst ist an
diesem Punkt zusätzlich zu verstreben und mit der Wand
zu
verankern. Das Anbringen von Schwenkarmaufzügen u. dgl.
darf nur an den dafür vorgesehenen Punkten und nach
Abstimmung mit der Bauleitung erfolgen.

Eingänge, Hauseingänge und Einfahrten sind im vollen
Öffnungsquerschnitt von Bauteilen der Gerüstanlage
freizuhalten.

Sofern im Leistungsverzeichnis nicht näher
beschrieben, erfolgt
die Gerüstverankerung nach den allgemeinen technischen
Regeln. Im Zuge der Leistungserfüllung ist es Aufgabe
des
Auftragnehmers, sich fachkundig mit dem Auftraggeber
oder
dessen Vertreter über die Gerüstverankerung an der
Fassade
oder sonstigen Bauteilen abzusprechen.

Werden Gerüste auf wasserführenden Flächen wie
Vordächer,
Dachterrassen und Flachdächer erstellt, hat der
Auftragnehmer
dafür zu sorgen, dass die wasserführende Ebene bzw.
Abdichtung durch die Gerüstbelastung nicht perforiert
bzw.
beschädigt wird. Diese Flächen dürfen nur im Rahmen der
zulässigen Belastung genutzt werden. Im Zweifel ist die
Bauleitung zu informieren.

Metallgerüste sind gegen statische Aufladung zu erden.

Hubarbeitsbühnen, die im Bereich spannungsführender
Leitungen (Niederspannung) eingesetzt werden, müssen
bis
1000 V isoliert sein

Bohlen und Abdeckungen sind gegen Verschieben zu
sichern.

Beim Abrüsten an der Fassade entstehende Beschädigungen
sind zu beseitigen oder über den Unternehmer für die
Fassadengestaltung in eigener Regie und auf eigene
Kosten
ausbessern zu lassen. Werden die Schäden, sofern sie
gering
sind, selbst beseitigt, kann der Auftragnehmer das dazu
benötigte Material in Kleinmengen über die Bauleitung
anfordern. In jedem Fall sind die Beschädigungen der
Bauleitung anzuzeigen.

Aussparungen und Ankerlöcher für die Gerüstverankerung
werden im Zuge des Gerüstabbaus durch den Auftragnehmer
der Fassadenbekleidung geschlossen. Dazu ist mit der
Bauleitung und dem Auftragnehmer der Fassadenbekleidung
rechtzeitig der Abbautermin zu vereinbaren.

Gerüste sind sauber zu halten (Schmutz, Staub,
Bauschutt)
und arbeitstäglich zu reinigen; dabei ist die Fassade
vor Staub
und Wasser zu schützen. Die für diese Arbeiten
anfallenden
Kosten sind Bestandteil der Preise

2.4 Preisinhalte

Ergänzend zu Nr. 4.1 DIN 18451 gelten als
Nebenleistung:

- Das Abstützen der Gerüste über Lichtschächten, ebenso
das Überbauen von ebenen Stufen, sofern es
systemgerecht möglich ist.
- Die Vorlage statischer Nachweise für Systemgerüste -
die
auf Verlangen zu übergeben sind -, sofern nicht von der
Regelausführung abgewichen wird.
- Abstandsverlängerungen bis zu 30 cm über den
Regelabstand von der Fassade.

2.5 siehe 1.0 "Besondere Vertragsbedingungen"

2.6 Sonstige Angaben zur Bauausführung

Der Auftragnehmer hat dafür Sorge zu tragen, dass
während
der Ausführung seiner Leistungen immer mindestens ein
fließend deutsch sprechender Mitarbeiter seiner Firma
auf der
Baustelle anwesend ist.

Zu den auf der Baustelle vorzuhaltenden
Ausführungsunterlagen zählt neben den Ausführungsplänen
auch eine Ausfertigung der Leistungsbeschreibung.

Die Ausführungszeichnungen können vor der
Angebotsabgabe
nach vorheriger Terminabsprache eingesehen werden.

Die vom Auftragnehmer verwendeten Ausführungsunterlagen
müssen den Freigabevermerk des Auftraggebers oder des
Architekten tragen. Durch Übergabe neuer Unterlagen
ungültig
gewordene Unterlagen sind vom Auftragnehmer
entsprechend
zu kennzeichnen und aufzubewahren. Nicht freigegebene
Unterlagen dürfen nicht verwendet werden.In die

2.6.1 In die Einheitspreise müssen eingerechnet werden:
Einholen und Vorhalten sämtlicher für die Ausführung
der
Fassadenarbeiten erforderlichen behördlichen
Genehmigungen
(z.B. Sondernutzung öffentlicher Verkehrsflächen,
Aufstellen
von Arbeitsbühnen, Absperrungen). Alle anfallenden
Gebühren
sind in die Einheitspreise einzurechnen.

2.6.2 Überbau der Lüftungsschächte:
Maßnahmen für den Überbau der Lichtschächte und
Müllaufzug.
Im Wesentlichen befinden sich Schächte entlang der
Gartenstraße.

**4.1.1 Höhenarbeitsplätze**
Höhenarbeitsplätze

wie vorbeschrieben bleibt es den Bieter überlassen für
welche Art der
Höhenarbeitsplätze zu entscheiden.

Bitte ankreuzen.

[ a ] Gerüst vollflächige Vorhaltung auf allen
Fassadenseiten
  gleichzeitig.

[ b ] Teilgerüste nach Montage Fortschritt

[ c ] Fassadengondeln (System von Firma Ambruch)

[ d ] Hubbühnen

Fassadenflächen die einzurüsten sind: 3400 qm.
Menge: 1,000 psch

USt %: 19,00
